# Quadre elèctric provisional d'obra

- Propietat de l'arxiu: CYPE Ingenieros S.A.
- Format: FIEBDC-3/2016
- Programa: Generador de precios de la construcción. CYPE Ingenieros, S.A.
- Data: 24/10/2024
- Divisa: EUR
- Costos indirectes: 3 %
- IVA: 21 %

## Y Seguretat i salut

### YC Sistemes de protecció col·lectiva

#### YCS Protecció elèctrica

**YCS020** U Quadre elèctric provisional d'obra.
Quadre elèctric provisional d'obra per a una potència màxima de 50 kW, compost per armari de distribució amb dispositiu d'emergència, preses i els interruptors automàtics magnetotèrmics i diferencials necessaris, amortitzable en 4 usos.
Criteri d'amidament de projecte: Nombre d'unitats previstes, segons Estudi o Estudi Bàsic de Seguretat i Salut.
Criteri de mesura d'obra: Es mesurarà el nombre d'unitats realment col·locades segons especificacions d'Estudi o Estudi Bàsic de Seguretat i Salut.

| Codi | Ut | Descripció | Rendiment | Preu | Import |
|---|---|---|---|---|---|
| mt50spe020e | U | Quadre elèctric provisional d'obra per a una potència màxima de 50 kW, compost per armari de distribució amb dispositiu d'emergència, amb graus de protecció IP55 i IK10, 7 preses amb interruptor de bloqueig i els interruptors automàtics magnetotèrmics i diferencials necessaris, Inclús elements de fixació i reglets de connexió. (material) | 0.25 | 3620.59 | 905.148 |
| mo119 | h | Oficial 1ª Seguretat i Salut. (mà d'obra) | 1.199 | 28.42 | 34.076 |
| mo120 | h | Peó Seguretat i Salut. (mà d'obra) | 1.199 | 23.81 | 28.548 |
| % | % | Costos directes complementaris | 2 % | 967.772 | 19.355 |
|  |  | Costos directes |  |  | 987.127 |

## Recursos

**mt50spe020e** U Quadre elèctric provisional d'obra per a una potència màxima de 50 kW
Dades tècniques: Cost energètic 1.157 MJ; Emissió de CO2 1.822 kg
Residus:
- embalatge: re150101 Envasos de paper i cartró. (component de residu); rendiment 2.143 kg; Codi LER 15 01 01; Massa de l'element 1 kg; Volum 0.001333 m3
