# Protector de cables

- Propietat de l'arxiu: CYPE Ingenieros S.A.
- Format: FIEBDC-3/2016
- Programa: Generador de precios de la construcción. CYPE Ingenieros, S.A.
- Data: 23/05/2024
- Divisa: EUR
- Costos indirectes: 3 %
- IVA: 21 %

## Y Seguretat i salut

### YC Sistemes de protecció col·lectiva

#### YCS Protecció elèctrica

**YCS040** m Protector de cables.
Protector de cables, de cautxú, en zona de pas de vehicles, de 170x50 mm, color negre, amb elements de fixació al paviment, amortitzable en 3 usos.
Inclou: Muntatge de l'element. Desmuntatge de l'element. Transport fins al lloc de magatzematge o retirada a contenidor.
Criteri d'amidament de projecte: Longitud mesurada segons Estudi o Estudi Bàsic de Seguretat i Salut.
Criteri de mesura d'obra: S'amidarà la longitud realment muntada segons especificacions d'Estudi o Estudi Bàsic de Seguretat i Salut.

| Codi | Ut | Descripció | Rendiment | Preu | Import |
|---|---|---|---|---|---|
| mt50spe030xc | m | Protector de cables, de cautxú, en zona de pas de vehicles, de 170x50 mm, color negre, amb elements de fixació al paviment. (material) | 0.333 | 115.2 | 38.362 |
| mo120 | h | Peó Seguretat i Salut. (mà d'obra) | 0.12 | 23.81 | 2.857 |
| % | % | Costos directes complementaris | 2 % | 41.219 | 0.824 |
|  |  | Costos directes |  |  | 42.043 |
