# Equip de protecció respiratòria (EPR), filtrant no assistit

- Propietat de l'arxiu: CYPE Ingenieros S.A.
- Format: FIEBDC-3/2016
- Programa: Generador de precios de la construcción. CYPE Ingenieros, S.A.
- Data: 18/05/2024
- Divisa: EUR
- Costos indirectes: 3 %
- IVA: 21 %

## Y Seguretat i salut

### YI Equips de protecció individual

#### YIV Per les vies respiratòries

**YIV010** U Equip de protecció respiratòria (EPR), filtrant no assistit.
Equip de protecció respiratòria (EPR), filtrant no assistit, compost per una màscara completa, classe 1, que cobreix els ulls, el nas, la boca i la barbeta, garantint un ajust hermètic a la cara del treballador enfront de l'atmosfera ambient, amortitzable en 3 usos i un filtre contra partícules, d'eficàcia alta (P3), amortitzable en 3 usos.
Criteri d'amidament de projecte: Nombre d'unitats previstes, segons Estudi o Estudi Bàsic de Seguretat i Salut.
Criteri de mesura d'obra: Es mesurarà el nombre d'unitats realment subministrades segons especificacions d'Estudi o Estudi Bàsic de Seguretat i Salut.

| Codi | Ut | Descripció | Rendiment | Preu | Import |
|---|---|---|---|---|---|
| mt50epv010ic | U | Màscara completa, classe 1, EPI de categoria III, segons UNE-EN 136, complint tots els requisits de seguretat segons el Reglament (UE) 2016/425. (material) | 0.33 | 92.96 | 30.677 |
| mt50epv011cG | U | Filtre contra partícules, d'eficàcia alta (P3), EPI de categoria III, segons UNE-EN 143, complint tots els requisits de seguretat segons el Reglament (UE) 2016/425. (material) | 0.33 | 4.51 | 1.488 |
| % | % | Costos directes complementaris | 2 % | 32.165 | 0.643 |
|  |  | Costos directes |  |  | 32.808 |
