# Senyal provisional d'obra

- Propietat de l'arxiu: CYPE Ingenieros S.A.
- Format: FIEBDC-3/2016
- Programa: Generador de precios de la construcción. CYPE Ingenieros, S.A.
- Data: 05/06/2024
- Divisa: EUR
- Costos indirectes: 3 %
- IVA: 21 %

## Y Seguretat i salut

### YS Senyalització provisional d'obres

#### YSV Senyalització vertical

**YSV010** U Senyal provisional d'obra.
Subministrament, col·locació i desmuntatge de senyal provisional d'obra de xapa d'acer galvanitzat, de perill, triangular, L=70 cm, amb retroreflectància nivell 1 (E.G.), amortitzable en 5 usos, amb pal d'acer galvanitzat de 145 cm d'altura, amortitzable en 5 usos i peu portàtil, amortitzable en 5 usos. Inclús manteniment en condicions segures durant tot el període de temps que es requereixi.
Criteri d'amidament de projecte: Nombre d'unitats previstes, segons Estudi o Estudi Bàsic de Seguretat i Salut.
Criteri de mesura d'obra: Es mesurarà el nombre d'unitats realment col·locades segons especificacions d'Estudi o Estudi Bàsic de Seguretat i Salut.

| Codi | Ut | Descripció | Rendiment | Preu | Import |
|---|---|---|---|---|---|
| mt50les010ba | U | Senyal provisional d'obra de xapa d'acer galvanitzat, de perill, triangular, L=70 cm, amb retroreflectància nivell 1 (E.G.), segons la Instrucció 8.3-IC. (material) | 0.2 | 46.56 | 9.312 |
| mt50les040a | U | Pal d'acer galvanitzat de 80x40x2 mm i 145 cm de altura. (material) | 0.2 | 20.16 | 4.032 |
| mt50les060 | U | Peu portàtil en creu d'acer galvanitzat, per a senyal provisional d'obra. (material) | 0.2 | 15.12 | 3.024 |
| mo120 | h | Peó Seguretat i Salut. (mà d'obra) | 0.24 | 23.81 | 5.714 |
| % | % | Costos directes complementaris | 2 % | 22.082 | 0.442 |
|  |  | Costos directes |  |  | 22.524 |

Residus:
- col·locació: mt50les010ba; factor de residu 1
- col·locació: mt50les040a Pal d'acer galvanitzat de 80x40x2 mm i 145 cm de altura; factor de residu 1
- col·locació: mt50les060 Peu portàtil en creu d'acer galvanitzat, per a senyal provisional d'obra; factor de residu 1

## Recursos

**mt50les010ba** U Senyal provisional d'obra de xapa d'acer galvanitzat
Dades tècniques: Cost energètic 112.950 MJ; Emissió de CO2 11.520 kg; Codi LER 17 04 05; Massa de l'element 4.5 kg; Volum 0.002143 m3

**mt50les040a** U Pal d'acer galvanitzat de 80x40x2 mm i 145 cm de altura
Dades tècniques: Cost energètic 66.992 MJ; Emissió de CO2 6.833 kg; Codi LER 17 04 05; Massa de l'element 2.669 kg; Volum 0.001271 m3

**mt50les060** U Peu portàtil en creu d'acer galvanitzat, per a senyal provisional d'obra
Dades tècniques: Cost energètic 50.200 MJ; Emissió de CO2 5.120 kg; Codi LER 17 04 05; Massa de l'element 2 kg; Volum 0.000952 m3
