# Senyal provisional d'obra

- Propietat de l'arxiu: CYPE Ingenieros S.A.
- Format: FIEBDC-3/2016
- Programa: Generador de precios de la construcción. CYPE Ingenieros, S.A.
- Data: 18/05/2024
- Divisa: EUR
- Costos indirectes: 3 %
- IVA: 21 %

## Y Seguretat i salut

### YS Senyalització provisional d'obres

#### YSV Senyalització vertical

**YSV010** U Senyal provisional d'obra.
Subministrament, col·locació i desmuntatge de senyal provisional d'obra de xapa d'acer galvanitzat, de reglamentació i prioritat, circular, Ø=60 cm, amb retroreflectància nivell 1 (E.G.), amortitzable en 5 usos, amb cavallet portàtil d'acer galvanitzat, amortitzable en 5 usos. Inclús manteniment en condicions segures durant tot el període de temps que es requereixi.
Criteri d'amidament de projecte: Nombre d'unitats previstes, segons Estudi o Estudi Bàsic de Seguretat i Salut.
Criteri de mesura d'obra: Es mesurarà el nombre d'unitats realment col·locades segons especificacions d'Estudi o Estudi Bàsic de Seguretat i Salut.

| Codi | Ut | Descripció | Rendiment | Preu | Import |
|---|---|---|---|---|---|
| mt50les010ja | U | Senyal provisional d'obra de xapa d'acer galvanitzat, de reglamentació i prioritat, circular, Ø=60 cm, amb retroreflectància nivell 1 (E.G.), segons la Instrucció 8.3-IC. (material) | 0.2 | 48.08 | 9.616 |
| mt50les050a | U | Cavallet portàtil d'acer galvanitzat, per a senyal provisional d'obra. (material) | 0.2 | 11.38 | 2.276 |
| mo120 | h | Peó Seguretat i Salut. (mà d'obra) | 0.18 | 23.81 | 4.286 |
| % | % | Costos directes complementaris | 2 % | 16.178 | 0.324 |
|  |  | Costos directes |  |  | 16.502 |

Residus:
- col·locació: mt50les010ja; factor de residu 1
- col·locació: mt50les050a Cavallet portàtil d'acer galvanitzat, per a senyal provisional d'obra; factor de residu 1

## Recursos

**mt50les010ja** U Senyal provisional d'obra de xapa d'acer galvanitzat
Dades tècniques: Cost energètic 61.495 MJ; Emissió de CO2 6.272 kg; Codi LER 17 04 05; Massa de l'element 2.45 kg; Volum 0.001167 m3

**mt50les050a** U Cavallet portàtil d'acer galvanitzat, per a senyal provisional d'obra
Dades tècniques: Cost energètic 37.650 MJ; Emissió de CO2 3.840 kg; Codi LER 17 04 05; Massa de l'element 1.5 kg; Volum 0.000714 m3
