# Sistema d'encofrat per a sabata correguda de fonamentació

- Propietat de l'arxiu: CYPE INGENIEROS, S.A.
- Format: FIEBDC-3/2002
- Divisa: EUR
- Costos indirectes: 3.00 %
- IVA: 21.00 %

## C Fonamentacions

### CS Superficials

#### CSV Sabates corregudes

**CSV020** m² Sistema d'encofrat per a sabata correguda de fonamentació.
Encofrat perdut de fàbrica de 12 cm d'espessor, realitzada amb bloc buit de formigó gris de 40x20x12 cm, per a revestir, i rebuda amb morter de ciment, industrial, M-5, per a sabata correguda de fonamentació de secció rectangular.
Inclou: Replanteig. Col·locació i aplomat de mirres en les cantonades. Estesa de fils entre mires. Col·locació de les peces per filades a nivell.
Criteri d'amidament de projecte: Superfície d'encofrat en contacte amb el formigó, mesurada segons documentació gràfica de Projecte.
Criteri de mesura d'obra: Es mesurarà la superfície d'encofrat en contacte amb el formigó realment executada segons especificacions de Projecte.

| Codi | Ut | Descripció | Rendiment | Preu | Import |
|---|---|---|---|---|---|
| mt02bhg010ba | U | Bloc buit de formigó, per revestir, color gris, 40x20x12 cm, categoria II, resistència normalitzada R10 (10 N/mm²), densitat 1200 kg/m³. Segons UNE-EN 771-3. (material) | 12.600 | 0.54 | 6.80 |
| mt08aaa010a | m³ | Aigua. (material) | 0.006 | 1.50 | 0.01 |
| mt09mif010ca | t | Morter industrial per a obra de paleta, de ciment, color gris, categoria M-5 (resistència a compressió 5 N/mm²), subministrat en sacs, segons UNE-EN 998-2. (material) | 0.017 | 53.48 | 0.91 |
| mq06hor010 | h | Formigonera elèctrica amb una capacitat de pastat de 160 l. (maquinària) | 0.005 | 3.45 | 0.02 |
| mo020 | h | Oficial 1ª construcció. (mà d'obra) | 0.478 | 28.42 | 13.58 |
| mo113 | h | Peó ordinari construcció. (mà d'obra) | 0.288 | 23.81 | 6.86 |
| % | % | Costos directes complementaris | 2 % | 28.18 | 0.56 |
|  |  | Costos directes |  |  | 28.74 |
