# Sistema centralitzat de control Pack RadianT365

- Propietat de l'arxiu: CYPE INGENIEROS, S.A.
- Format: FIEBDC-3/2002
- Divisa: EUR
- Costos indirectes: 3.00 %
- IVA: 21.00 %

## I Instal·lacions

### IB Sistemes de climatització

#### IBZ Sistema Airzone

**IBZ008** U Sistema centralitzat de control Pack RadianT365.
Sistema de control de 2 zones en instal·lacions de calefacció per radiadors, Pack Starter RadianT365 AZRA6PBFC N VALR2 "AIRZONE", format per una central de sistema AZRA6CB1RADW per a control d'els radiadors, amb possibilitat de control mitjançant navegador web o a través de l'App Airzone Cloud per a smartphones i tauletes, amb connexió a la xarxa sense fil mitjançant Wi-Fi Dual 2.4-5 GHz, un mòdul per a control de fins a 10 capçals termostàtics sense fils, un termòstat Blueface AZRA6BLUEFACECB amb pantalla tàctil capacitiva de 3,5" a color, d'acer i vidre, connexió per cable, muntatge en superfície, color blanc, amb lectura de temperatura ambient i humitat relativa de zona, funció Eco-Adapt (selecció del nivell d'eficiència energètica del sistema), 2 capçals termostàtics sense fils AZX6AC1VALR per a les vàlvules dels radiadors, cable elèctric AZX6CABLEBUS10, amb conductor de coure electrolític recouit sense estanyar, de 2x0,5+2x0,22 mm² de secció i aïllament de PVC/A.
Inclou: Replanteig. Col·locació i fixació de la central del sistema. Col·locació i fixació dels accessoris. Estesa i fixació del tub de protecció del cablejat. Estesa del cablejat. Connexionat elèctric.
Criteri d'amidament de projecte: Nombre d'unitats previstes, segons documentació gràfica de Projecte.
Criteri de mesura d'obra: Es mesurarà el nombre d'unitats realment executades segons especificacions de Projecte.

| Codi | Ut | Descripció | Rendiment | Preu | Import |
|---|---|---|---|---|---|
| mt42air401ab | U | Sistema de control de 2 zones en instal·lacions de calefacció per radiadors, Pack Starter RadianT365 AZRA6PBFC N VALR2 "AIRZONE", format per una central de sistema AZRA6CB1RADW per a control d'els radiadors, amb possibilitat de control mitjançant navegador web o a través de l'App Airzone Cloud per a smartphones i tauletes, amb connexió a la xarxa sense fil mitjançant Wi-Fi Dual 2.4-5 GHz, un mòdul per a control de fins a 10 capçals termostàtics sense fils, un termòstat Blueface AZRA6BLUEFACECB amb pantalla tàctil capacitiva de 3,5" a color, d'acer i vidre, connexió per cable, muntatge en superfície, color blanc, amb lectura de temperatura ambient i humitat relativa de zona, funció Eco-Adapt (selecció del nivell d'eficiència energètica del sistema), 2 capçals termostàtics sense fils AZX6AC1VALR per a les vàlvules dels radiadors, cable elèctric AZX6CABLEBUS10, amb conductor de coure electrolític recouit sense estanyar, de 2x0,5+2x0,22 mm² de secció i aïllament de PVC/A. (material) | 1.000 | 617.00 | 617.00 |
| mo005 | h | Oficial 1ª instal·lador de climatització. (mà d'obra) | 0.240 | 29.34 | 7.04 |
| mo104 | h | Ajudant instal·lador de climatització. (mà d'obra) | 0.192 | 25.25 | 4.85 |
| % | % | Costos directes complementaris | 2 % | 628.89 | 12.58 |
|  |  | Costos directes |  |  | 641.47 |
