# Silenciador per a conducte

- Propietat de l'arxiu: CYPE INGENIEROS, S.A.
- Format: FIEBDC-3/2002
- Divisa: EUR
- Costos indirectes: 3.00 %
- IVA: 21.00 %

## I Instal·lacions

### IC Calefacció, refrigeració, climatització i A.C.S.

#### ICR Sistemes de conducció d'aire

**ICR085** U Silenciador per a conducte.
Cel·la per a silenciador d'estalvi energètic amb disseny higiènic, de 100 mm de gruix, 300 mm d'alt i 490 mm de llarg, de llana mineral no combustible segons DIN 4102 A2, protegida amb teixit de seda de vidre, amb marc de perfil favorable al flux d'aire (ràdio > 15 mm). Inclús accessoris de muntatge i elements de fixació.
Inclou: Replanteig. Col·locació i fixació. Comprovació del seu correcte funcionament.
Criteri d'amidament de projecte: Nombre d'unitats previstes, segons documentació gràfica de Projecte.
Criteri de mesura d'obra: Es mesurarà el nombre d'unitats realment executades segons especificacions de Projecte.

| Codi | Ut | Descripció | Rendiment | Preu | Import |
|---|---|---|---|---|---|
| mt42trx400aa | U | Cel·la per a silenciador d'estalvi energètic amb disseny higiènic, de 100 mm de gruix, 300 mm d'alt i 490 mm de llarg, de llana mineral no combustible segons DIN 4102 A2, protegida amb teixit de seda de vidre, amb marc de perfil favorable al flux d'aire (ràdio > 15 mm). (material) | 1.000 | 47.87 | 47.87 |
| mo005 | h | Oficial 1ª instal·lador de climatització. (mà d'obra) | 0.249 | 29.34 | 7.31 |
| mo104 | h | Ajudant instal·lador de climatització. (mà d'obra) | 0.249 | 25.25 | 6.29 |
| % | % | Costos directes complementaris | 2 % | 61.47 | 1.23 |
|  |  | Costos directes |  |  | 62.70 |
