# Conducte per a la distribució d'aire climatitzat. Sistema "DINAK"

- Propietat de l'arxiu: CYPE INGENIEROS, S.A.
- Format: FIEBDC-3/2002
- Divisa: EUR
- Costos indirectes: 3.00 %
- IVA: 21.00 %

## I Instal·lacions

### IC Calefacció, refrigeració, climatització i A.C.S.

#### ICR Sistemes de conducció d'aire

**ICR200** m Conducte per a la distribució d'aire climatitzat. Sistema "DINAK".
Conducte d'impulsió per a la distribució d'aire climatitzat, format per tub de paret simple d'acer inoxidable AISI 304, model Dinakair Impulsión SP 304 "DINAK", de 200 mm de diàmetre interior, amb aïllament a força de cautxú sintètic flexible en l'interior, de 10 mm d'espessor, conductivitat tèrmica 0,037 W/(mK). Inclús accessoris i material auxiliar para muntatge i subjecció a l'obra.
Inclou: Replanteig. Presentació de tubs, accessoris, peces especials i mòduls finals. Fixació del material auxiliar per a muntatge i subjecció a l'obra. Muntatge. Connexionat i comprovació del seu correcte funcionament. Realització de proves de servei.
Criteri d'amidament de projecte: Longitud mesurada segons documentació gràfica de Projecte.
Criteri de mesura d'obra: Es mesurarà la longitud realment executada segons especificacions de Projecte.

| Codi | Ut | Descripció | Rendiment | Preu | Import |
|---|---|---|---|---|---|
| mt42din021j | U | Material auxiliar per a muntatge i subjecció a l'obra d'els tubs de paret simple d'acer inoxidable AISI 304 amb aïllament en l'interior, model Dinakair Impulsión SP 304 "DINAK", de 200 mm de diàmetre interior. (material) | 1.000 | 9.10 | 9.10 |
| mt42din020jp | m | Tub de paret simple d'acer inoxidable AISI 304, model Dinakair Impulsión SP 304 "DINAK", de 200 mm de diàmetre interior, amb aïllament a força de cautxú sintètic flexible en l'interior, de 10 mm d'espessor, conductivitat tèrmica 0,037 W/(mK), amb el preu incrementat el 75% en concepte d'accessoris. (material) | 1.000 | 265.49 | 265.49 |
| mo005 | h | Oficial 1ª instal·lador de climatització. (mà d'obra) | 0.468 | 29.34 | 13.73 |
| mo104 | h | Ajudant instal·lador de climatització. (mà d'obra) | 0.468 | 25.25 | 11.82 |
| % | % | Costos directes complementaris | 2 % | 300.14 | 6.00 |
|  |  | Costos directes |  |  | 306.14 |
