# Safata per a suport i conducció de cables elèctrics

- Propietat de l'arxiu: CYPE INGENIEROS, S.A.
- Format: FIEBDC-3/2002
- Divisa: EUR
- Costos indirectes: 3.00 %
- IVA: 21.00 %

## I Instal·lacions

### IE Elèctriques

#### IEO Canalitzacions

**IEO040** m Safata per a suport i conducció de cables elèctrics.
Safata perforada de PVC, color gris RAL 7035, de 60x200 mm, resistència a l'impacte 20 joules, propietats elèctriques: aïllant, no propagador de la flama, estable davant els raigs UV i amb bon comportament a la intempèrie i enfront de l'acció dels agents químics, amb 1 compartiment, amb suport horitzontal, de compost termoplàstic lliure de halògens, color gris RAL 7035.
Inclou: Replanteig. Fixació del suport. Col·locació i fixació de la safata.
Criteri d'amidament de projecte: Longitud mesurada segons documentació gràfica de Projecte.
Criteri de mesura d'obra: Es mesurarà la longitud realment executada segons especificacions de Projecte.

| Codi | Ut | Descripció | Rendiment | Preu | Import |
|---|---|---|---|---|---|
| mt35une001d | m | Safata perforada de PVC, color gris RAL 7035, de 60x200 mm, resistència a l'impacte 20 joules, propietats elèctriques: aïllant, no propagador de la flama, estable davant els raigs UV i amb bon comportament a la intempèrie i enfront de l'acció dels agents químics, segons UNE-EN 61537, subministrada en trams de 3 m de longitud, per a suport i conducció de cables elèctrics. (material) | 1.000 | 19.08 | 19.08 |
| mt35une006a | U | Peça d'unió entre trams de safata, de PVC, color gris RAL 7035, de 60 mm d'altura, amb caragols amb rosca de PVC. (material) | 0.667 | 3.94 | 2.63 |
| mt35une015bc | U | Suport horitzontal, de compost termoplàstic lliure de halògens, color gris RAL 7035, amb caragols amb rosca de compost termoplàstic lliure de halògens. (material) | 1.000 | 11.36 | 11.36 |
| op00ato010 |  | Tornavís. | 1.000 | 0.00 | 0.00 |
| op00mar010 |  | Martell. | 1.000 | 0.00 | 0.00 |
| op00tal010 |  | Trepant. | 1.000 | 0.00 | 0.00 |
| mo003 | h | Oficial 1ª electricista. (mà d'obra) | 0.396 | 29.34 | 11.62 |
| mo102 | h | Ajudant electricista. (mà d'obra) | 0.198 | 25.25 | 5.00 |
| % | % | Costos directes complementaris | 2 % | 49.69 | 0.99 |
|  |  | Costos directes |  |  | 50.68 |
