# Grup de pressió per a xarxa d'aprofitament d'aigües pluvials

- Propietat de l'arxiu: CYPE INGENIEROS, S.A.
- Format: FIEBDC-3/2002
- Divisa: EUR
- Costos indirectes: 3.00 %
- IVA: 21.00 %

## I Instal·lacions

### IF Fontaneria

#### IFD Dipòsits/grups de pressió

**IFD030** U Grup de pressió per a xarxa d'aprofitament d'aigües pluvials.
Grup de pressió per a aprofitament d'aigües pluvials, amb bomba centrífuga multietapes, d'acer inoxidable, autoaspirant, alimentació monofàsica (230V/50Hz), cabal màxim 5 m³/h, altura màxima d'impulsió 52 m, altura màxima d'aspiració 8 m, pressió màxima de treball 8 bar, potència nominal del motor de 0,55 kW, protecció IP54, aïllament classe F, connexió d'impulsió de 1", connexió d'aspiració de 1", connexió de realimentació d'aigua potable de 100 mm de diàmetre nominal, dipòsit de realimentació i dipòsit de decantació de 1500 l de capacitat conjunta, sistema electrònic de control, protecció contra marxa en sec, embut per a l'ompliment i tapa voltada. Totalment muntat, connexionat i posat en marxa per l'empresa instal·ladora per a la comprovació del seu correcte funcionament.
Inclou: Replanteig. Col·locació i fixació del grup de pressió. Col·locació i fixació de canonades i accessoris. Connexionat. Posada en marxa.
Criteri d'amidament de projecte: Nombre d'unitats previstes, segons documentació gràfica de Projecte.
Criteri de mesura d'obra: Es mesurarà el nombre d'unitats realment executades segons especificacions de Projecte.

| Codi | Ut | Descripció | Rendiment | Preu | Import |
|---|---|---|---|---|---|
| mt37bcw825a | U | Grup de pressió per a aprofitament d'aigües pluvials, amb bomba centrífuga multietapes, d'acer inoxidable, autoaspirant, alimentació monofàsica (230V/50Hz), cabal màxim 5 m³/h, altura màxima d'impulsió 52 m, altura màxima d'aspiració 8 m, pressió màxima de treball 8 bar, potència nominal del motor de 0,55 kW, protecció IP54, aïllament classe F, connexió d'impulsió de 1", connexió d'aspiració de 1", connexió de realimentació d'aigua potable de 100 mm de diàmetre nominal, dipòsit de realimentació i dipòsit de decantació de 1500 l de capacitat conjunta, sistema electrònic de control, protecció contra marxa en sec, embut per a l'ompliment i tapa voltada. (material) | 1.000 | 4374.70 | 4374.70 |
| mo008 | h | Oficial 1ª lampista. (mà d'obra) | 0.599 | 29.34 | 17.57 |
| mo107 | h | Ajudant lampista. (mà d'obra) | 0.300 | 25.25 | 7.58 |
| % | % | Costos directes complementaris | 4 % | 4399.85 | 175.99 |
|  |  | Costos directes |  |  | 4575.84 |
