# Escomesa interior de gas

- Propietat de l'arxiu: CYPE INGENIEROS, S.A.
- Format: FIEBDC-3/2002
- Divisa: EUR
- Costos indirectes: 3.00 %
- IVA: 21.00 %

## I Instal·lacions

### IG Gasos combustibles

#### IGA Connexions de servei

**IGA020** U Escomesa interior de gas.
Subministrament i instal·lació de l'escomesa interior de gas col·locada superficialment, de 8 m de longitud, que uneix la clau d'escomesa (no inclosa en aquest preu) amb la clau d'edifici, formada per canonada de diàmetre 2" (50 mm) d'acer, amb beina plàstica, fixada al parament, amb les seves corresponents juntes i peces especials, col·locades mitjançant soldadura elèctrica, amb clau d'edifici vista formada per vàlvula de comporta de llautó fos, de diàmetre 2", que permetrà el tall total de subministrament a l'edifici i estarà situada dins del mateix. Totalment muntada, connexionada i provada.
Inclou: Replanteig i traçat. Presentació en sec de tubs i peces especials. Col·locació de la beina. Fixació de canonades al parament. Muntatge de la clau. Muntatge de la instal·lació, començant per l'extrem de capçalera. Neteja de les zones a unir. Realització de proves de servei.
Criteri d'amidament de projecte: Nombre d'unitats previstes, segons documentació gràfica de Projecte.
Criteri de mesura d'obra: Es mesurarà el nombre d'unitats realment executades segons especificacions de Projecte.

| Codi | Ut | Descripció | Rendiment | Preu | Import |
|---|---|---|---|---|---|
| mt08tan010gm | m | Tub d'acer negre, amb soldadura longitudinal per resistència elèctrica, sèrie M, de 2" DN 50 mm de diàmetre i 3,6 mm de gruix, segons UNE-EN 10255, amb el preu incrementat el 60% en concepte d'accessoris i peces especials. (material) | 8.000 | 17.86 | 142.88 |
| mt35aia090ag | m | Tub rígid de PVC, endollable, corbable en calent, de color negre, de 63 mm de diàmetre nominal, per a canalització fixa en superfície. Resistència a la compressió 1250 N, resistència a l'impacte 2 joules, temperatura de treball -5°C fins 60°C, amb grau de protecció IP547 segons UNE 20324, propietats elèctriques: aïllant, no propagador de la flama. Segons UNE-EN 61386-1 i UNE-EN 61386-22. Inclús abraçadores, elements de subjecció i accessoris (corbes, maneguets, tes, colzes i corbes flexibles). (material) | 0.400 | 8.57 | 3.43 |
| mt37svc010o | U | Vàlvula de comporta de llautó fosa, per roscar, de 2". (material) | 1.000 | 29.62 | 29.62 |
| mt08tan320 | U | Material auxiliar per a muntatge i subjecció a l'obra de les canonades d'acer negre. (material) | 4.500 | 5.40 | 24.30 |
| op00ato010 |  | Tornavís. | 1.000 | 0.00 | 0.00 |
| op00mar010 |  | Martell. | 1.000 | 0.00 | 0.00 |
| op00tal010 |  | Trepant. | 1.000 | 0.00 | 0.00 |
| mo010 | h | Oficial 1ª instal·lador de gas. (mà d'obra) | 3.213 | 29.34 | 94.27 |
| mo109 | h | Ajudant instal·lador de gas. (mà d'obra) | 3.213 | 25.25 | 81.13 |
| % | % | Costos directes complementaris | 2 % | 375.63 | 7.51 |
|  |  | Costos directes |  |  | 383.14 |
