# Impermeabilització de llosa de fonamentació. Sistema Sándwich "MBCC de Sika"

- Propietat de l'arxiu: CYPE INGENIEROS, S.A.
- Format: FIEBDC-3/2002
- Divisa: EUR
- Costos indirectes: 3.00 %
- IVA: 21.00 %

## N Aïllaments e impermeabilitzacions

### NI Impermeabilitzacions

#### NIC Fonamentacions

**NIC016** m² Impermeabilització de llosa de fonamentació. Sistema Sándwich "MBCC de Sika".
Impermeabilització de llosa de fonamentació, sistema Sándwich "MBCC de Sika". IMPERMEABILITZACIÓ SOTA LA LLOSA: aplicació de morter impermeabilitzant MasterSeal 501 "MBCC de Sika", en pols, mitjançant empolvorament manual, rendiment: 1 kg/m², abans de procedir al formigonat, amb l'armadura de la llosa ja muntada, sobre el formigó de neteja prèviament humit amb aigua. IMPERMEABILITZACIÓ SOBRE LA LLOSA: aplicació de morter impermeabilitzant MasterSeal 501 "MBCC de Sika", en pols, mitjançant empolvorament manual durant el remolinat de la cara superior de la llosa, rendiment: 1 kg/m², en una capa, sobre el formigó ja endurit.
Criteri de valoració econòmica: El preu no inclou el fratasado mecànic.
Inclou: Neteja. Humectació de la capa de formigó de neteja. Espolsament manual del morter sec sobre la capa de formigó de neteja. Espolsament manual del morter sec durant el remolinat mecànic de la llosa.
Criteri d'amidament de projecte: Superfície mesurada segons documentació gràfica de Projecte.
Criteri de mesura d'obra: Es mesurarà la superfície realment executada segons especificacions de Projecte.

| Codi | Ut | Descripció | Rendiment | Preu | Import |
|---|---|---|---|---|---|
| mt08aaa010a | m³ | Aigua. (material) | 0.005 | 1.50 | 0.01 |
| mt09bmr230d | kg | Morter impermeabilitzant MasterSeal 501 "MBCC de Sika", segons UNE-EN 1504-2, amb resistència als sulfats, alta resistència a cicles de congelació i desglaç i efecte protector enfront de la carbonatació. (material) | 2.000 | 1.54 | 3.08 |
| mo032 | h | Oficial 1ª aplicador de productes impermeabilitzants. (mà d'obra) | 0.096 | 28.42 | 2.73 |
| mo070 | h | Ajudant aplicador de productes impermeabilitzants. (mà d'obra) | 0.096 | 25.28 | 2.43 |
| % | % | Costos directes complementaris | 2 % | 8.25 | 0.17 |
|  |  | Costos directes |  |  | 8.42 |
