# Revestiment d'escala amb elements ceràmics

- Propietat de l'arxiu: CYPE INGENIEROS, S.A.
- Format: FIEBDC-3/2002
- Divisa: EUR
- Costos indirectes: 3.00 %
- IVA: 21.00 %

## R Revestiments i extradossats

### RE Escales

#### REG De rajoles i peces ceràmiques

**REG010** U Revestiment d'escala amb elements ceràmics.
Revestiment d'escala d'anada i tornada, de dos trams rectes amb replà intermedi amb 17 esglaons de 100 cm d'amplada, mitjançant folrat d'esglaonat previ (no inclòs en aquest preu) amb peces de gres esmaltat, i entornpeu, de 420x180 mm, col·locat en un lateral, rebut tot això amb morter de ciment M-5; i rejuntat amb morter de junts cimentós millorat hidrorepel·lent, antifloridura i antiverdet tipus CG 2, color blanc, per junts de 2 a 15 mm. Inclús revestiment de replà i.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pce010800 | m | Estesa per esglaó de gres esmaltat, 8,00€/m. (material) | 17.000 | 8.00 | 136.00 |
| mt18pce011800 | m | Davanter per esglaó de gres esmaltat, 8,00€/m. (material) | 17.000 | 8.00 | 136.00 |
| mt18zce010a500 | m | Entornpeu d'escala ceràmic de gres esmaltat, 420x180 mm, 5,00€/m. (material) | 7.140 | 5.00 | 35.70 |
| mt18bde010800 | m² | Rajola ceràmica de gres esmaltat, 8,00€/m², segons UNE-EN 14411. (material) | 1.050 | 8.00 | 8.40 |
| mt18rce010a300 | m | Entornpeu ceràmic de gres esmaltat, de 7 cm d'amplada, 3,00€/m. (material) | 2.000 | 3.00 | 6.00 |
| mt09mor010c | m³ | Morter de ciment CEM II/B-P 32,5 N tipus M-5, confeccionat en obra con 250 kg/m³ de ciment i una proporció en volum 1/6. (material) | 0.220 | 115.30 | 25.37 |
| mt01ara010a | m³ | Sorra amb granulometria de 0 a 5 mm de diàmetre, neta. (material) | 0.020 | 14.30 | 0.29 |
| mt09mcp020hE | kg | Morter de junts cimentós millorat hidrorepel·lent, antifloridura i antiverdet, tipus CG2, segons UNE-EN 13888, color blanc, per junts de 2 a 15 mm, a base de ciment d'alta resistència, àrids seleccionats, additius especials i pigments, amb efecte antifloridura i antiverdet, hidrorepel·lent, especial per a rejuntat de peces ceràmiques de baixa porositat en zones de proliferació de microorganismes. (material) | 13.830 | 1.65 | 22.82 |
| op00sie030 |  | Serra de disc de diamant, per a taula de treball, de tall humit. | 1.000 | 0.00 | 0.00 |
| op00amo010 |  | Mola o radial. | 1.000 | 0.00 | 0.00 |
| mo023 | h | Oficial 1ª enrajolador. (mà d'obra) | 10.862 | 28.42 | 308.70 |
| mo061 | h | Ajudant enrajolador. (mà d'obra) | 10.862 | 25.28 | 274.59 |
| mo113 | h | Peó ordinari construcció. (mà d'obra) | 10.862 | 23.81 | 258.62 |
| % | % | Costos directes complementaris | 2 % | 1212.49 | 24.25 |
|  |  | Costos directes |  |  | 1236.74 |
