# Fals sostre continu de plaques de guix laminat, antiradiacions. Sistema "KNAUF"

- Propietat de l'arxiu: CYPE INGENIEROS, S.A.
- Format: FIEBDC-3/2002
- Divisa: EUR
- Costos indirectes: 3.00 %
- IVA: 21.00 %

## R Revestiments i extradossats

### RT Falsos sostres en interiors

#### RTC Continus, de plaques de guix laminat

**RTC026** m² Fals sostre continu de plaques de guix laminat, antiradiacions. Sistema "KNAUF".
Fals sostre continu suspès, llis, situat a una altura menor de 4 m, amb nivell de qualitat de l'acabat Q2. Sistema K112.es "KNAUF" (12,5+0,5+1+27+27), constituït per: ESTRUCTURA: una estructura metàl·lica d'acer galvanitzat de mestres primàries 60/27 mm amb una modulació de 1000 mm i suspeses del forjat o element suport de formigó amb ancoratges directes de 125 mm, per a mestra 60/27, "KNAUF", i varetes cada 750 mm, i mestres secundàries fixades perpendicularment a les primàries amb connectors tipus cavalló amb una modulació de 312,5 mm; PLAQUES: una capa de plaques antiradiacions RX 12,5+0,5 mm "KNAUF" formades per una placa de guix laminat DF / UNE-EN 520 - 625 / 2600 / 12,5, tallafoc, revestides per una de les seves cares amb una làmina de cartró i una altra de plom de 0,5 mm. Inclús perfils UD 28x27 "KNAUF", fixacions per a l'ancoratge dels perfils, cargols per a la fixació de les plaques, banda acústica sota els perfils perimetrals, cinta de plom de 1 mm d'espessor darrere de cada perfil secundari, pasta de segellament Safeboard Spachtel "KNAUF" i accessoris de muntatge.
Inclou: Replanteig dels eixos de l'estructura metàl·lica. Col·locació de la banda acústica. Anivellació i col·fixació dels perfils perimetrals. Senyalització dels punts d'ancoratge al forjat o element de suport. Anivellació i suspensió dels perfils primaris i secundaris de l'estructura. Tall de les plaques. Fixació de les plaques. Resolució de trobades i punts singulars. Tractament de junts.
Criteri d'amidament de projecte: Superfície mesurada entre paraments, segons documentació gràfica de Projecte, sense descomptar buits per instal·lacions.
Criteri de mesura d'obra: Es mesurarà la superfície realment executada segons especificacions de Projecte, seguint els criteris d'amidament exposats en la norma UNE 92305.

| Codi | Ut | Descripció | Rendiment | Preu | Import |
|---|---|---|---|---|---|
| mt12pfk012b | m | Perfil UD 28x27 de xapa d'acer galvanitzat, "KNAUF", espessor 0,6 mm. (material) | 0.400 | 1.24 | 0.50 |
| mt12ptk030 | U | Fixació "KNAUF" per a formigó. (material) | 2.300 | 0.32 | 0.74 |
| mt12pek020ta | U | Ancoratge directe de 125 mm, per a mestra 60/27, "KNAUF". (material) | 1.500 | 0.42 | 0.63 |
| mt12ptk010ab | U | Cargol LN "KNAUF" 3,5x11. (material) | 3.000 | 0.01 | 0.03 |
| mt12pfk011a | m | Mestra 60/27 "KNAUF", de xapa d'acer galvanitzat. (material) | 4.400 | 1.71 | 7.52 |
| mt12pek020za | U | Connector, per a mestra 60/27, "KNAUF". (material) | 0.900 | 0.20 | 0.18 |
| mt12pek020ra | U | Connector tipus cavalló, per a mestra 60/27, "KNAUF". (material) | 3.600 | 0.24 | 0.86 |
| mt12ark010a | m² | Placa antiradiacions RX 12,5+0,5 mm "KNAUF" formada per una placa de guix laminat DF / UNE-EN 520 - 625 / 2600 / 12,5, tallafoc, revestida per una de les seves cares amb una làmina de cartró i una altra de plom de 0,5 mm, segons UNE-EN 14190; Euroclasse A2-s1, d0 de reacció al foc, segons UNE-EN 13501-1. (material) | 1.050 | 77.39 | 81.26 |
| mt12ark020a | m | Cinta de plom autoadhesiva antiradiacions RX "KNAUF", de 50 mm d'amplada i 1 mm de gruix. (material) | 3.700 | 6.53 | 24.16 |
| mt12ptk010ce | U | Cargol autoperforant TN "KNAUF" 3,5x35. (material) | 37.000 | 0.01 | 0.37 |
| mt12pck020b | m | Banda acústica de dilatació, autoadhesiva, d'escuma de poliuretà de cel·les tancades "KNAUF", de 3,2 mm d'espessor i 50 mm d'amplada, resistència tèrmica 0,10 m²K/W, conductivitat tèrmica 0,032 W/(mK). (material) | 0.400 | 0.25 | 0.10 |
| mt12ark040a | kg | Pasta de segellament Safeboard Spachtel "KNAUF", d'enduriment ràpid (30 minuts), Euroclasse A1 de reacció al foc, segons UNE-EN 13501-1, rang de temperatura de treball de 5 a 30°C, per a aplicació manual sense cinta de segellament, segons UNE-EN 13963. (material) | 0.400 | 3.99 | 1.60 |
| mt12pik020n | kg | Pasta de segellament Uniflott GLS "KNAUF", d'enduriment normal (45 minuts), rang de temperatura de treball de 10 a 30°C, per a aplicació manual sense cinta de segellament, segons UNE-EN 13963. (material) | 0.306 | 0.22 | 0.07 |
| op00fre010 |  | Fresadora. | 1.000 | 0.00 | 0.00 |
| op00ato010 |  | Tornavís. | 1.000 | 0.00 | 0.00 |
| mo015 | h | Oficial 1ª muntador de falsos sostres. (mà d'obra) | 0.399 | 29.34 | 11.71 |
| mo082 | h | Ajudant muntador de falsos sostres. (mà d'obra) | 0.399 | 25.28 | 10.09 |
| % | % | Costos directes complementaris | 2 % | 139.82 | 2.80 |
|  |  | Costos directes |  |  | 142.62 |
