# Aïllament tèrmic per l'exterior de cobertes inclinades, sobre suport continu de formigó

- Propietat de l'arxiu: CYPE INGENIEROS, S.A.
- Format: FIEBDC-3/2002
- Divisa: EUR
- Costos indirectes: 3.00 %
- IVA: 21.00 %

## N Aïllaments e impermeabilitzacions

### NA Aïllaments tèrmics

#### NAN Cobertes inclinades

**NAN020** m² Aïllament tèrmic per l'exterior de cobertes inclinades, sobre suport continu de formigó.
Aïllament tèrmic per l'exterior de cobertes inclinades, sobre suport continu de formigó, format per: escuma rígida de poliuretà amb una densitat mínima de 35 kg/m³ i 30 mm d'espessor mig mínim, fabricada "in situ" i projectada sobre el forjat de coberta, recoberta posteriorment amb una capa de regularització de morter de ciment, industrial, M-5.
Inclou: Neteja del suport. Projecció de l'escuma de poliuretà.
Criteri d'amidament de projecte: Superfície mesurada segons documentació gràfica de Projecte.
Criteri de mesura d'obra: Es mesurarà la superfície realment executada segons especificacions de Projecte.

| Codi | Ut | Descripció | Rendiment | Preu | Import |
|---|---|---|---|---|---|
| mt16poc010b | m² | Escuma rígida de poliuretà projectat "in situ", densitat mínima 35 kg/m³, gruix mitjà mínim 30 mm, aplicat en cobertes inclinades, segons UNE-EN 14315-1. (material) | 1.050 | 6.01 | 6.31 |
| mq08mpa030 | h | Maquinària per a projecció de productes aïllants. (maquinària) | 0.116 | 17.08 | 1.98 |
| mo030 | h | Oficial 1ª aplicador de productes aïllants. (mà d'obra) | 0.124 | 28.42 | 3.52 |
| mo068 | h | Ajudant aplicador de productes aïllants. (mà d'obra) | 0.124 | 25.28 | 3.13 |
| % | % | Costos directes complementaris | 2 % | 14.94 | 0.30 |
|  |  | Costos directes |  |  | 15.24 |
