# Sistema centralitzat de control Acuazone

- Propietat de l'arxiu: CYPE INGENIEROS, S.A.
- Format: FIEBDC-3/2002
- Divisa: EUR
- Costos indirectes: 3.00 %
- IVA: 21.00 %

## I Instal·lacions

### IB Sistemes de climatització

#### IBZ Sistema Airzone

**IBZ002** U Sistema centralitzat de control Acuazone.
Sistema centralitzat de control Acuazone "AIRZONE", format per placa central de sistema, AZDI6ACUAZONE amb control i gestió de l'estat dels termòstats de cadascuna de les zones, amb un màxim de 32 zones, control de proporcionalitat (5 passos de regulació) i aire mínim en comportes motoritzades, sortides de relés per a parada-engegada d'equip i ventilació mecànica controlada (VMC), gestió de passarel·les de control d'equips d'expansió directa, comunicació amb altres centrals i equips de control integral de la instal·lació i comunicacions amb altres sistemes de control extern mitjançant port amb protocol de comunicació Modbus per a integració en el sistema de gestió d'edificis (BMS), directa o amb passarel·les KNX o BACnet, amb, capçals termostàtics, cable elèctric amb conductor de coure electrolític recouit sense estanyar, de 2x0,5+2x0,22 mm² de secció, AZX6CABLEBUS15, cable elèctric amb conductor de coure electrolític de classe 5, lliure de halògens, de 2x0,75 mm² de secció, AZX6CABLERNHF.
Inclou: Replanteig. Col·locació i fixació de la central del sistema. Col·locació i fixació dels accessoris. Estesa i fixació del tub de protecció del cablejat. Estesa del cablejat. Connexionat elèctric.
Criteri d'amidament de projecte: Nombre d'unitats previstes, segons documentació gràfica de Projecte.
Criteri de mesura d'obra: Es mesurarà el nombre d'unitats realment executades segons especificacions de Projecte.

| Codi | Ut | Descripció | Rendiment | Preu | Import |
|---|---|---|---|---|---|
| mt42air604a | U | Placa central de sistema, AZDI6ACUAZONE "AIRZONE", amb control i gestió de l'estat dels termòstats de cadascuna de les zones, amb un màxim de 32 zones, control de proporcionalitat (5 passos de regulació) i aire mínim en comportes motoritzades, sortides de relés per a parada-engegada d'equip i ventilació mecànica controlada (VMC), gestió de passarel·les de control d'equips d'expansió directa, comunicació amb altres centrals i equips de control integral de la instal·lació i comunicacions amb altres sistemes de control extern mitjançant port amb protocol de comunicació Modbus per a integració en el sistema de gestió d'edificis (BMS), directa o amb passarel·les KNX o BACnet. (material) | 1.000 | 285.00 | 285.00 |
| mt35aia010a | m | Tub corbable de PVC, corrugat, de color negre, de 16 mm de diàmetre nominal, per a canalització encastada en obra de fàbrica (parets i sostres). Resistència a la compressió 320 N, resistència a l'impacte 1 joule, temperatura de treball -5°C fins 60°C, amb grau de protecció IP545 segons UNE 20324, no propagador de la flama. Segons UNE-EN 61386-1 i UNE-EN 61386-22. (material) | 20.000 | 0.37 | 7.40 |
| mt42air900a | m | Cable elèctric amb conductor de coure electrolític recouit sense estanyar, de 2x0,5+2x0,22 mm² de secció, AZX6CABLEBUS15 "AIRZONE", amb aïllament de PVC/A, subministrat en rotllos de 15 m (material) | 10.000 | 1.00 | 10.00 |
| mt42air905d | m | Cable elèctric amb conductor de coure electrolític de classe 5, lliure de halògens, de 2x0,75 mm² de secció, AZX6CABLERNHF "AIRZONE", amb aïllament de PVC tipus TI-2, subministrat en rotllos de 100 m. (material) | 10.000 | 0.98 | 9.80 |
| mo005 | h | Oficial 1ª instal·lador de climatització. (mà d'obra) | 0.480 | 29.34 | 14.08 |
| mo104 | h | Ajudant instal·lador de climatització. (mà d'obra) | 0.384 | 25.25 | 9.70 |
| % | % | Costos directes complementaris | 2 % | 335.98 | 6.72 |
|  |  | Costos directes |  |  | 342.70 |
