# Sistema centralitzat de control Easyzone

- Propietat de l'arxiu: CYPE INGENIEROS, S.A.
- Format: FIEBDC-3/2002
- Divisa: EUR
- Costos indirectes: 3.00 %
- IVA: 21.00 %

## I Instal·lacions

### IB Sistemes de climatització

#### IBZ Sistema Airzone

**IBZ006** U Sistema centralitzat de control Easyzone.
Sistema centralitzat de control Easyzone "AIRZONE", format per, amb plènum per a connexió a sortida d'aire rectangular d'unitat interior d'aire condicionat Daikin, amb 2 embocadures tubulars amb comportes motoritzades, per a connexió a conductes tubulars flexibles de distribució d'aire, ionitzadors per a purificació de l'aire i sensors de qualitat de l'aire en les comportes motoritzades, amb placa central de sistema, passarel·la de comunicacions de la central del sistema amb l'equip de conductes zonificats i entrada d'aire per a ventilació mecànica controlada (VMC) de 150 mm de diàmetre, Easyzone CAI Standard + VMC AZEZ8DAST01XS2, capçals termostàtics, cable elèctric amb conductor de coure electrolític recouit sense estanyar, lliure de halògens, de 2x0,5+2x0,22 mm² de secció, AZX6CABLEBUSHF.
Inclou: Replanteig. Col·locació i fixació de la central del sistema. Col·locació i fixació dels accessoris. Col·locació i fixació del plènum motoritzat. Estesa i fixació del tub de protecció del cablejat. Estesa del cablejat. Connexionat elèctric.
Criteri d'amidament de projecte: Nombre d'unitats previstes, segons documentació gràfica de Projecte.
Criteri de mesura d'obra: Es mesurarà el nombre d'unitats realment executades segons especificacions de Projecte.

| Codi | Ut | Descripció | Rendiment | Preu | Import |
|---|---|---|---|---|---|
| mt42air249apa | U | Plènum per a connexió a sortida d'aire rectangular d'unitat interior d'aire condicionat Daikin, amb 2 embocadures tubulars amb comportes motoritzades, per a connexió a conductes tubulars flexibles de distribució d'aire, ionitzadors per a purificació de l'aire i sensors de qualitat de l'aire en les comportes motoritzades, amb placa central de sistema, passarel·la de comunicacions de la central del sistema amb l'equip de conductes zonificats i entrada d'aire per a ventilació mecànica controlada (VMC) de 150 mm de diàmetre, Easyzone CAI Standard + VMC AZEZ8DAST01XS2 "AIRZONE". (material) | 1.000 | 1058.00 | 1058.00 |
| mt35aia010a | m | Tub corbable de PVC, corrugat, de color negre, de 16 mm de diàmetre nominal, per a canalització encastada en obra de fàbrica (parets i sostres). Resistència a la compressió 320 N, resistència a l'impacte 1 joule, temperatura de treball -5°C fins 60°C, amb grau de protecció IP545 segons UNE 20324, no propagador de la flama. Segons UNE-EN 61386-1 i UNE-EN 61386-22. (material) | 10.000 | 0.37 | 3.70 |
| mt42air900t | m | Cable elèctric amb conductor de coure electrolític recouit sense estanyar, lliure de halògens, de 2x0,5+2x0,22 mm² de secció, AZX6CABLEBUSHF "AIRZONE", amb aïllament de PVC/A, subministrat en rotllos de 100 m (material) | 10.000 | 1.04 | 10.40 |
| mo005 | h | Oficial 1ª instal·lador de climatització. (mà d'obra) | 0.360 | 29.34 | 10.56 |
| mo104 | h | Ajudant instal·lador de climatització. (mà d'obra) | 0.288 | 25.25 | 7.27 |
| % | % | Costos directes complementaris | 2 % | 1089.93 | 21.80 |
|  |  | Costos directes |  |  | 1111.73 |
