# Canonada de distribució d'aigua, per a A.C.S

- Propietat de l'arxiu: CYPE Ingenieros S.A.
- Format: FIEBDC-3/2016
- Programa: Generador de precios de la construcción. CYPE Ingenieros, S.A.
- Data: 19/05/2024
- Divisa: EUR
- Costos indirectes: 3 %
- IVA: 21 %

## I Instal·lacions

### IC Calefacció, refrigeració, climatització i A.C.S.

#### ICS Sistemes de conducció d'aigua

**ICS012** m Canonada de distribució d'aigua, per a A.C.S..
Canonada de distribució d'A.C.S. formada per tub de coure rígid amb paret de 1 mm de gruix i 10/12 mm de diàmetre, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tca400a | U | Material auxiliar per a muntatge i subjecció a l'obra de les canonades de coure rígid, de 10/12 mm de diàmetre. (material) | 1 | 0.22 | 0.220 |
| mt37tca010ae | m | Tub de coure rígid amb paret de 1 mm de gruix i 10/12 mm de diàmetre, segons UNE-EN 1057, amb el preu incrementat el 20% en concepte d'accessoris i peces especials. (material) | 1 | 5.16 | 5.160 |
| mt17coe055cq | m | Camisa aïllant d'escuma elastomèrica, amb un elevat factor de resistència a la difusió del vapor d'aigua, de 19 mm de diàmetre interior i 32 mm de gruix, a força de cautxú sintètic flexible, d'estructura cel·lular tancada. (material) | 1 | 14.35 | 14.350 |
| mt17coe110 | l | Adhesiu per camisa aïllant elastomèrica. (material) | 0.02 | 19.01 | 0.380 |
| mo004 | h | Oficial 1ª calefactor. (mà d'obra) | 0.264 | 29.34 | 7.746 |
| mo103 | h | Ajudant calefactor. (mà d'obra) | 0.264 | 25.25 | 6.666 |
| % | % | Costos directes complementaris | 2 % | 34.522 | 0.690 |
|  |  | Costos directes |  |  | 35.212 |

Residus:
- col·locació: mt37tca010ae; factor de residu 0.042971
- col·locació: mt17coe055cq; factor de residu 0.0644805

## Recursos

**mt37tca010ae** m Tub de coure rígid amb paret de 1 mm de gruix i 10/12 mm de diàmetre
Dades tècniques: Cost energètic 11.427 MJ; Emissió de CO2 0.220 kg; Codi LER 17 04 01; Massa de l'element 0.31 kg; Volum 0.000207 m3

**mt17coe055cq** m Camisa aïllant d'escuma elastomèrica
Dades tècniques: Cost energètic 5.875 MJ; Emissió de CO2 0.258 kg; Codi LER 17 02 03; Massa de l'element 0.0616 kg; Volum 0.000103 m3
Residus:
- embalatge: re170203 Plàstic. (component de residu); rendiment 0.004 kg; Codi LER 17 02 03; Massa de l'element 1 kg; Volum 0.001667 m3
