# Pintura natural d'origen mineral a la calç sobre parament exterior

- Propietat de l'arxiu: CYPE INGENIEROS, S.A.
- Format: FIEBDC-3/2002
- Divisa: EUR
- Costos indirectes: 3.00 %
- IVA: 21.00 %

## R Revestiments i extradossats

### RF Pintures en paraments exteriors

#### RFA Naturals d'origen mineral a la calç

**RFA040** m² Pintura natural d'origen mineral a la calç sobre parament exterior.
Aplicació manual de dues mans de pintura natural d'origen mineral a la calç Caoval "PINTURAS ISAVAL", color a escollir, gamma Caoval, acabat mat, textura llisa, sense diluir, (rendiment: 0,12 l/m² cada mà); prèvia aplicació d'una mà d'emprimació reguladora de l'absorció Fixenol Fijador Acqua Siloxano "PINTURAS ISAVAL", sobre parament exterior de morter de calç.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs030c | l | Emprimació reguladora de l'absorció a base de copolímers acrílics i siloxans a emulsió aquosa Fixenol Fijador Acqua Siloxano "PINTURAS ISAVAL", per a aplicar amb brotxa, corró o pistola. (material) | 0.075 | 12.46 | 0.93 |
| mt27pcs010p | l | Pintura natural d'origen mineral a la calç per a interior i exterior, Caoval "PINTURAS ISAVAL", a base de calç aèria tipus CL 90-S, segons UNE-EN 459-1 i pigments naturals, color a escollir, gamma Caoval, acabat mat, textura llisa, amb un contingut de substàncies orgàniques volàtils (VOC) < 5 g/l; per a aplicar amb brotxa, corró o pistola, segons UNE-EN 1504-2. (material) | 0.240 | 8.59 | 2.06 |
| op00tal020 |  | Trepant amb batedora. | 1.000 | 0.00 | 0.00 |
| mo038 | h | Oficial 1ª pintor. (mà d'obra) | 0.186 | 28.42 | 5.29 |
| mo076 | h | Ajudant pintor. (mà d'obra) | 0.186 | 25.28 | 4.70 |
| % | % | Costos directes complementaris | 2 % | 12.98 | 0.26 |
|  |  | Costos directes |  |  | 13.24 |
