# Pintura al silicat sobre parament exterior

- Propietat de l'arxiu: CYPE INGENIEROS, S.A.
- Format: FIEBDC-3/2002
- Divisa: EUR
- Costos indirectes: 3.00 %
- IVA: 21.00 %

## R Revestiments i extradossats

### RF Pintures en paraments exteriors

#### RFS Minerals al silicat

**RFS010** m² Pintura al silicat sobre parament exterior.
Aplicació manual de dues mans de pintura al silicat Siltop Profesional "PINTURAS ISAVAL", color blanc, gamma D, acabat mat, textura llisa, la primera mà diluïda amb un 15% de Siltop Concentrado i la següent diluïda amb un 5% d'el mateix producte, (rendiment: 0,13 l/m² cada mà); prèvia aplicació d'una mà d'emprimació reguladora de l'absorció Siltop Concentrado "PINTURAS ISAVAL", sobre parament exterior de morter de ciment.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs020c | l | Emprimació reguladora de l'absorció a base de solucions de silicat potàssic i emulsions acríliques, Siltop Concentrado "PINTURAS ISAVAL", per a aplicar amb brotxa, corró o pistola. (material) | 0.076 | 16.57 | 1.26 |
| mt27psi010D | l | Pintura per a exterior, Siltop Profesional "PINTURAS ISAVAL", a base de silicat potàssic, color blanc, acabat mat, textura llisa, permeable al vapor d'aigua i resistent als raigs UV i als àlcalis; per a aplicar amb brotxa, corró o pistola, segons UNE-EN 1504-2. (material) | 0.260 | 17.22 | 4.48 |
| op00tal020 |  | Trepant amb batedora. | 1.000 | 0.00 | 0.00 |
| mo038 | h | Oficial 1ª pintor. (mà d'obra) | 0.186 | 28.42 | 5.29 |
| mo076 | h | Ajudant pintor. (mà d'obra) | 0.186 | 25.28 | 4.70 |
| % | % | Costos directes complementaris | 2 % | 15.73 | 0.31 |
|  |  | Costos directes |  |  | 16.04 |
