# Pintura al silicat efecte veladura sobre parament exterior

- Propietat de l'arxiu: CYPE INGENIEROS, S.A.
- Format: FIEBDC-3/2002
- Divisa: EUR
- Costos indirectes: 3.00 %
- IVA: 21.00 %

## R Revestiments i extradossats

### RF Pintures en paraments exteriors

#### RFS Minerals al silicat

**RFS020** m² Pintura al silicat efecte veladura sobre parament exterior.
Aplicació manual de dues mans de pintura al silicat efecte veladura Silvel "PINTURAS ISAVAL", acabat mat, textura llisa, diluïdes amb un 40% de Siltop Concentrado, (rendiment: 0,07 l/m² cada mà); prèvia aplicació d'una mà d'emprimació reguladora de l'absorció Siltop Concentrado "PINTURAS ISAVAL", sobre parament exterior.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs020c | l | Emprimació reguladora de l'absorció a base de solucions de silicat potàssic i emulsions acríliques, Siltop Concentrado "PINTURAS ISAVAL", per a aplicar amb brotxa, corró o pistola. (material) | 0.206 | 16.57 | 3.41 |
| mt27psi020d | l | Pintura al silicat efecte veladura per a exterior, Silvel "PINTURAS ISAVAL" a base de silicat potàssic, acabat mat, textura llisa; per a aplicar amb brotxa, corró o pistola. (material) | 0.140 | 11.89 | 1.66 |
| op00tal020 |  | Trepant amb batedora. | 1.000 | 0.00 | 0.00 |
| mo038 | h | Oficial 1ª pintor. (mà d'obra) | 0.186 | 28.42 | 5.29 |
| mo076 | h | Ajudant pintor. (mà d'obra) | 0.186 | 25.28 | 4.70 |
| % | % | Costos directes complementaris | 2 % | 15.06 | 0.30 |
|  |  | Costos directes |  |  | 15.36 |
