# Llinda de fàbrica armada de blocs en "U" de formigó, cara vista

- Propietat de l'arxiu: CYPE Ingenieros S.A.
- Format: FIEBDC-3/2016
- Programa: Generador de precios de la construcción. CYPE Ingenieros, S.A.
- Data: 21/05/2024
- Divisa: EUR
- Costos indirectes: 3 %
- IVA: 21 %

## F Façanes i particions

### FC Llindars, carregadors i calaixos de persianes

#### FCL De fàbrica de blocs de formigó cara vista

**FCL010** m Llinda de fàbrica armada de blocs en "U" de formigó, cara vista.
Llinda de 15 cm d'espessor, de fàbrica armada de blocs en "U" CV de formigó, llisos, color gris, 40x20x15 cm, resistència normalitzada R10 (10 N/mm²), rebudes amb morter de ciment industrial, color gris, M-7,5, subministrat a granel; amb reforç de formigó de replè, HA-25/B/12/XC2, preparat en obra, abocament amb mitjans manuals, i acer UNE-EN 10080 B 500 S, quantia 4,3 kg/m; muntatge i desmuntatge d'estintolament compost per 2 puntals metàl·lics telescòpics, amortitzables en 150 usos i taulers de fusta de pi, amortitzables en 10 usos.
Criteri de valoració econòmica: El preu inclou l'elaboració de la ferralla (tall, doblegat i conformat d'elements) en taller industrial i el muntatge en el lloc definitiu de la seva col·locació en obra.
Inclou: Neteja i anivellació de la superfície de suport. Replanteig i marcat d'eixos de recolzament en el forat de pas. Replanteig i tall dels taulons. Instal·lació de l'estintolament. Col·locació dels blocs. Col·locació de les armadures. Preparació del formigó. Abocat, vibrat i curat del formigó. Desmuntatge i retirada de l'estintolament.
Criteri d'amidament de projecte: Longitud mesurada segons documentació gràfica de Projecte, incloent les entregues en els suports.
Criteri de mesura d'obra: Es mesurarà la longitud realment executada segons especificacions de Projecte, incloent els acords en els suports.

| Codi | Ut | Descripció | Rendiment | Preu | Import |
|---|---|---|---|---|---|
| mt03bhp040ia | U | Bloc en "U" CV de formigó, llis, color gris, 40x20x15 cm, resistència normalitzada R10 (10 N/mm²). Segons UNE-EN 771-3. (material) | 2.625 | 1.42 | 3.728 |
| mt09mif010db | t | Morter industrial per a obra de paleta, de ciment, color gris, categoria M-7,5 (resistència a compressió 7,5 N/mm²), subministrat a granel, segons UNE-EN 998-2. (material) | 0.001 | 53.9 | 0.054 |
| mt08aaa010a | m³ | Aigua. (material) | 0.007 | 1.5 | 0.011 |
| mt07aco010c | kg | Ferralla elaborada en taller industrial amb acer en barres corrugades, UNE-EN 10080 B 500 S, de varis diàmetres. (material) | 4.3 | 1.6 | 6.880 |
| mt08var050 | kg | Filferro galvanitzat per a lligar, de 1,30 mm de diàmetre. (material) | 0.099 | 1.5 | 0.149 |
| mt08cem011a | kg | Ciment Pòrtland CEM II/B-L 32,5 R, color gris, en sacs, segons UNE-EN 197-1. (material) | 7.678 | 0.1 | 0.768 |
| mt01arg006 | t | Sorra de cantera, per a formigó preparat en obra. (material) | 0.01 | 17.5 | 0.175 |
| mt01arg007b | t | Àrid gruixut homogeneïtzat, de mida màxima 12 mm. (material) | 0.021 | 16.64 | 0.349 |
| mt50spa050m | m³ | Tauló de fusta de pi, dimensions 20x7,2 cm. (material) | 0.003 | 439.2 | 1.318 |
| mt50spa101 | kg | Claus d'acer. (material) | 0.05 | 1.87 | 0.094 |
| mt50spa081a | U | Puntal metàl·lic telescòpic, de fins a 3 m d'altura. (material) | 0.013 | 19.25 | 0.250 |
| mq06hor010 | h | Formigonera elèctrica amb una capacitat de pastat de 160 l. (maquinària) | 0.011 | 3.45 | 0.038 |
| mq06mms010 | h | Mesclador continu amb sitja, per a morter industrial en sec, subministrat a granel. (maquinària) | 0.014 | 1.94 | 0.027 |
| mo021 | h | Oficial 1ª construcció en treballs de ram de paleta. (mà d'obra) | 0.147 | 28.42 | 4.178 |
| mo114 | h | Peó ordinari construcció en treballs de ram de paleta. (mà d'obra) | 0.147 | 23.81 | 3.500 |
| mo043 | h | Oficial 1ª ferrallista. (mà d'obra) | 0.088 | 28.39 | 2.498 |
| mo090 | h | Ajudant ferrallista. (mà d'obra) | 0.088 | 25.25 | 2.222 |
| % | % | Costos directes complementaris | 2 % | 26.239 | 0.525 |
|  |  | Costos directes |  |  | 26.764 |

Residus:
- col·locació: mt03bhp040ia Bloc en "U" CV de formigó, llis, color gris, 40x20x15 cm, resistència normalitzada R10 (10 N/mm²). Segons UNE-EN 771-3; factor de residu 0.0189548
- col·locació: mt09mif010db; factor de residu 0.0189
- col·locació: mt07aco010c Ferralla elaborada en taller industrial amb acer en barres corrugades, UNE-EN 10080 B 500 S, de varis diàmetres; factor de residu 0.0075
- col·locació: mt08var050 Filferro galvanitzat per a lligar, de 1,30 mm de diàmetre; factor de residu 0.0038
- col·locació: mt08cem011a Ciment Pòrtland CEM II/B-L 32,5 R, color gris, en sacs, segons UNE-EN 197-1; factor de residu 0.01512
- col·locació: mt01arg006 Sorra de cantera, per a formigó preparat en obra; factor de residu 0.003
- col·locació: mt01arg007b Àrid gruixut homogeneïtzat, de mida màxima 12 mm; factor de residu 0.00540057
- col·locació: mt50spa050m Tauló de fusta de pi, dimensions 20x7,2 cm; factor de residu 1
- col·locació: mt50spa101 Claus d'acer; factor de residu 0.0045
- col·locació: mt50spa081a Puntal metàl·lic telescòpic, de fins a 3 m d'altura; factor de residu 1

## Recursos

**mt03bhp040ia** U Bloc en "U" CV de formigó, llis, color gris, 40x20x15 cm, resistència normalitzada R10 (10 N/mm²). Segons UNE-EN 771-3
Dades tècniques: Cost energètic 10.409 MJ; Emissió de CO2 1.196 kg; Codi LER 17 01 01; Massa de l'element 15 kg; Volum 0.01 m3
Residus:
- embalatge: re170201 Fusta. (component de residu); rendiment 0.015 kg; Codi LER 17 02 01; Massa de l'element 1 kg; Volum 0.000909 m3
- embalatge: re170203 Plàstic. (component de residu); rendiment 0.005 kg; Codi LER 17 02 03; Massa de l'element 1 kg; Volum 0.001667 m3

**mt09mif010db** t Morter industrial per a obra de paleta
Dades tècniques: Cost energètic 1960.000 MJ; Emissió de CO2 170.000 kg; Codi LER 17 01 01; Massa de l'element 1000 kg; Volum 0.666667 m3

**mt08aaa010a** m³ Aigua
Dades tècniques: Cost energètic 60.000 MJ; Emissió de CO2 30.000 kg

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt01arg006** t Sorra de cantera, per a formigó preparat en obra
Dades tècniques: Cost energètic 75.000 MJ; Emissió de CO2 4.000 kg; Codi LER 01 04 09; Massa de l'element 1000 kg; Volum 0.625 m3

**mt01arg007b** t Àrid gruixut homogeneïtzat, de mida màxima 12 mm
Dades tècniques: Cost energètic 75.000 MJ; Emissió de CO2 4.000 kg; Codi LER 01 04 08; Massa de l'element 1000 kg; Volum 0.666667 m3

**mt50spa050m** m³ Tauló de fusta de pi, dimensions 20x7,2 cm
Dades tècniques: Cost energètic 78108.000 MJ; Emissió de CO2 -1069.500 kg; Codi LER 17 02 01; Massa de l'element 575 kg; Volum 0.522727 m3

**mt50spa101** kg Claus d'acer
Dades tècniques: Cost energètic 9.830 MJ; Emissió de CO2 0.510 kg; Codi LER 17 04 05; Massa de l'element 1 kg; Volum 0.000476 m3

**mt50spa081a** U Puntal metàl·lic telescòpic, de fins a 3 m d'altura
Dades tècniques: Cost energètic 97.317 MJ; Emissió de CO2 5.049 kg; Codi LER 17 04 05; Massa de l'element 9.9 kg; Volum 0.004714 m3
