# Unitat interior d'aire condicionat amb distribució per conducte rectangular

- Propietat de l'arxiu: CYPE Ingenieros S.A.
- Format: FIEBDC-3/2016
- Programa: Generador de precios de la construcción. CYPE Ingenieros, S.A.
- Data: 19/05/2024
- Divisa: EUR
- Costos indirectes: 3 %
- IVA: 21 %

## I Instal·lacions

### IB Sistemes de climatització

#### IBB Sistema VRF (Bosch)

**IBB110** U Unitat interior d'aire condicionat amb distribució per conducte rectangular.
Unitat interior d'aire condicionat, amb distribució per conducte rectangular, de baixa silueta, sistema Bosch 5000 VRF, per a gas R-410A, alimentació monofàsica (230V/50Hz), model SLPD28-1 "BOSCH", potència frigorífica nominal 2,8 kW (temperatura de bulb sec de l'aire interior 27°C i de l'aire exterior 35°C, temperatura de bulb humit de l'aire interior 19°C), potència calorífica nominal 3,2 kW (temperatura de bulb sec de l'aire interior 20°C i de l'aire exterior 7°C, temperatura de bulb humit de l'aire exterior 6°C), consum elèctric nominal 0,057 kW, pressió sonora a velocitat baixa 32 dBA, cabal d'aire a velocitat alta 538 m³/h, de 210x740x500 mm i 17,5 kg, pressió d'aire (màxima) 30 Pa, retorn posterior de l'aire (amb possibilitat de canviar a retorn inferior de l'aire), vàlvula d'expansió electrònica, presa d'aire exterior, filtre, bomba de drenatge amb una elevació de fins a 750 mm, rearmament automàtic i control remot per cable, model WRC-HP, amb 6 m de cable. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42bos060c | U | Unitat interior d'aire condicionat, amb distribució per conducte rectangular, de baixa silueta, sistema Bosch 5000 VRF, per a gas R-410A, alimentació monofàsica (230V/50Hz), model SLPD28-1 "BOSCH", potència frigorífica nominal 2,8 kW (temperatura de bulb sec de l'aire interior 27°C i de l'aire exterior 35°C, temperatura de bulb humit de l'aire interior 19°C), potència calorífica nominal 3,2 kW (temperatura de bulb sec de l'aire interior 20°C i de l'aire exterior 7°C, temperatura de bulb humit de l'aire exterior 6°C), consum elèctric nominal 0,057 kW, pressió sonora a velocitat baixa 32 dBA, cabal d'aire a velocitat alta 538 m³/h, de 210x740x500 mm i 17,5 kg, pressió d'aire (màxima) 30 Pa, retorn posterior de l'aire (amb possibilitat de canviar a retorn inferior de l'aire), vàlvula d'expansió electrònica, presa d'aire exterior, filtre, bomba de drenatge amb una elevació de fins a 750 mm, rearmament automàtic i control remot per cable, model WRC-HP, amb 6 m de cable. (material) | 1 | 935 | 935.000 |
| mt42www090 | U | Kit de suports per a suspensió del sostre, format per quatre varetes roscades d'acer galvanitzat, amb els seus tacs, rosques i volanderes corresponents. (material) | 1 | 22 | 22.000 |
| mo005 | h | Oficial 1ª instal·lador de climatització. (mà d'obra) | 1.199 | 29.34 | 35.179 |
| mo104 | h | Ajudant instal·lador de climatització. (mà d'obra) | 1.199 | 25.25 | 30.275 |
| % | % | Costos directes complementaris | 2 % | 1022.454 | 20.449 |
|  |  | Costos directes |  |  | 1042.903 |

## Recursos

**mt42bos060c** U Unitat interior d'aire condicionat
Dades tècniques: Cost energètic 812.217 MJ; Emissió de CO2 55.567 kg
Residus:
- embalatge: re150101 Envasos de paper i cartró. (component de residu); rendiment 0.18 kg; Codi LER 15 01 01; Massa de l'element 1 kg; Volum 0.001333 m3
- embalatge: re170203 Plàstic. (component de residu); rendiment 0.09 kg; Codi LER 17 02 03; Massa de l'element 1 kg; Volum 0.001667 m3
