# Unitat interior d'aire condicionat, de sostre amb descàrrega directa, per a sistema VRV 5, per a gas R-32

- Propietat de l'arxiu: CYPE Ingenieros S.A.
- Format: FIEBDC-3/2016
- Programa: Generador de precios de la construcción. CYPE Ingenieros, S.A.
- Data: 18/05/2024
- Divisa: EUR
- Costos indirectes: 3 %
- IVA: 21 %

## I Instal·lacions

### IB Sistemes de climatització

#### IBY Sistema VRV (Daikin)

**IBY120** U Unitat interior d'aire condicionat, de sostre amb descàrrega directa, per a sistema VRV 5, per a gas R-32.
Unitat interior d'aire condicionat, per a sistema VRV 5 (Volum de Refrigerant Variable), de sostre amb descàrrega directa, model FXHA100A "DAIKIN", per a gas R-32, alimentació monofàsica (230V/50Hz), potència frigorífica nominal 11,2 kW (temperatura de bulb sec de l'aire interior 27°C, temperatura de bulb humit de l'aire interior 19°C, temperatura de bulb sec de l'aire exterior 35°C), potència calorífica nominal 12,5 kW (temperatura de bulb sec de l'aire interior 20°C, temperatura de bulb sec de l'aire exterior 7°C), consum elèctric nominal en refrigeració 86 W, consum elèctric nominal en calefacció 86 W, pressió sonora a velocitat baixa 34 dBA, cabal d'aire a velocitat alta 27 m³/min, de 235x1590x690 mm, pes 39 kg, vàlvula d'expansió electrònica, bloc de terminals F1-F2 per a cable de 2 fils de transmissió i control (bus D-III Net) a unitat exterior, control per microprocessador, orientació vertical automàtica (distribució uniforme de l'aire) i filtre d'aire de succió. Regulació: control remot multifunció, model Madoka BRC1H52W.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42dai201d | U | Unitat interior d'aire condicionat, per a sistema VRV 5 (Volum de Refrigerant Variable), de sostre amb descàrrega directa, model FXHA100A "DAIKIN", per a gas R-32, alimentació monofàsica (230V/50Hz), potència frigorífica nominal 11,2 kW (temperatura de bulb sec de l'aire interior 27°C, temperatura de bulb humit de l'aire interior 19°C, temperatura de bulb sec de l'aire exterior 35°C), potència calorífica nominal 12,5 kW (temperatura de bulb sec de l'aire interior 20°C, temperatura de bulb sec de l'aire exterior 7°C), consum elèctric nominal en refrigeració 86 W, consum elèctric nominal en calefacció 86 W, pressió sonora a velocitat baixa 34 dBA, cabal d'aire a velocitat alta 27 m³/min, de 235x1590x690 mm, pes 39 kg, vàlvula d'expansió electrònica, bloc de terminals F1-F2 per a cable de 2 fils de transmissió i control (bus D-III Net) a unitat exterior, control per microprocessador, orientació vertical automàtica (distribució uniforme de l'aire) i filtre d'aire de succió. (material) | 1 | 3801 | 3801.000 |
| mt42dai508a | U | Control remot multifunció, model Madoka BRC1H52W "DAIKIN", color blanc, amb programació setmanal, possibilitat de seleccionar manera estàndard o simplificat d'hotels, funció engegada/parada, canvi de mode de funcionament, limitació de la temperatura de consigna, selecció de la velocitat del ventilador i funcions avançades a través de App per smartphone amb connectivitat Bluetooth Low Energy (BLE). (material) | 1 | 209 | 209.000 |
| mt35aia090aa | m | Tub rígid de PVC, endollable, corbable en calent, de color negre, de 16 mm de diàmetre nominal, per a canalització fixa en superfície. Resistència a la compressió 1250 N, resistència a l'impacte 2 joules, temperatura de treball -5°C fins 60°C, amb grau de protecció IP547 segons UNE 20324, propietats elèctriques: aïllant, no propagador de la flama. Segons UNE-EN 61386-1 i UNE-EN 61386-22. Inclús abraçadores, elements de subjecció i accessoris (corbes, maneguets, tes, colzes i corbes flexibles). (material) | 3 | 1.23 | 3.690 |
| mt42dai900 | m | Cable bus de 2 fils, de 0,5 mm² de secció per fil (material) | 3 | 0.8 | 2.400 |
| mo005 | h | Oficial 1ª instal·lador de climatització. (mà d'obra) | 1.199 | 29.34 | 35.179 |
| mo104 | h | Ajudant instal·lador de climatització. (mà d'obra) | 1.199 | 25.25 | 30.275 |
| % | % | Costos directes complementaris | 2 % | 4081.544 | 81.631 |
|  |  | Costos directes |  |  | 4163.175 |

Residus:
- col·locació: mt35aia090aa; factor de residu 0.0275
- col·locació: mt42dai900 Cable bus de 2 fils, de 0,5 mm² de secció per fil; factor de residu 0.0165111

## Recursos

**mt42dai201d** U Unitat interior d'aire condicionat
Dades tècniques: Cost energètic 1799.252 MJ; Emissió de CO2 123.116 kg
Residus:
- embalatge: re150101 Envasos de paper i cartró. (component de residu); rendiment 0.18 kg; Codi LER 15 01 01; Massa de l'element 1 kg; Volum 0.001333 m3
- embalatge: re170203 Plàstic. (component de residu); rendiment 0.09 kg; Codi LER 17 02 03; Massa de l'element 1 kg; Volum 0.001667 m3

**mt35aia090aa** m Tub rígid de PVC
Dades tècniques: Cost energètic 11.626 MJ; Emissió de CO2 0.577 kg; Codi LER 17 02 03; Massa de l'element 0.12 kg; Volum 0.0002 m3

**mt42dai900** m Cable bus de 2 fils, de 0,5 mm² de secció per fil
Dades tècniques: Cost energètic 1.694 MJ; Emissió de CO2 0.087 kg; Codi LER 17 04 11; Massa de l'element 0.045 kg; Volum 0.00003 m3
Residus:
- embalatge: re150101 Envasos de paper i cartró; rendiment 0.065 kg
