# Fan-coil de sostre, sistema de dos tubs, amb distribució per conductes

- Propietat de l'arxiu: CYPE Ingenieros S.A.
- Format: FIEBDC-3/2016
- Programa: Generador de precios de la construcción. CYPE Ingenieros, S.A.
- Data: 09/06/2024
- Divisa: EUR
- Costos indirectes: 3 %
- IVA: 21 %

## I Instal·lacions

### IC Calefacció, refrigeració, climatització i A.C.S.

#### ICF Unitats no autònomes per a climatització

**ICF010** U Fan-coil de sostre, sistema de dos tubs, amb distribució per conductes.
Fan-coil horitzontal sense envoltant, equipat amb plènum d'impulsió simple, sistema de dos tubs, potència frigorífica total nominal de 2,75 kW (temperatura humida d'entrada de l'aire: 19°C; temperatura d'entrada de l'aigua: 7°C, salt tèrmic: 5°C), potència calorífica nominal de 2,72 kW (temperatura d'entrada de l'aire: 20°C; temperatura d'entrada de l'aigua: 50°C), de 3 velocitats, cabal d'aigua nominal de 0,571 m³/h, cabal d'aire nominal de 400 m³/h, pressió d'aire nominal de 29 Pa i potència sonora nominal de 51 dBA, amb vàlvula de tres vies amb bypass (4 vies), amb actuador. Inclús elements per a suspensió del sostre. Totalment muntat, connexionat i engegat per l'empresa instal·ladora per a la comprovació del seu correcte funcionament.
Inclou: Replanteig de la unitat. Col·locació i fixació de la unitat. Connexionat amb les xarxes de conducció d'aigua, elèctrica, de recollida de condensats, i de conductes. Posada en marxa.
Criteri d'amidament de projecte: Nombre d'unitats previstes, segons documentació gràfica de Projecte.
Criteri de mesura d'obra: Es mesurarà el nombre d'unitats realment executades segons especificacions de Projecte.

| Codi | Ut | Descripció | Rendiment | Preu | Import |
|---|---|---|---|---|---|
| mt42ftc500cbb | U | Fan-coil horitzontal sense envoltant, equipat amb plènum d'impulsió simple, sistema de dos tubs, potència frigorífica total nominal de 2,75 kW (temperatura humida d'entrada de l'aire: 19°C; temperatura d'entrada de l'aigua: 7°C, salt tèrmic: 5°C), potència calorífica nominal de 2,72 kW (temperatura d'entrada de l'aire: 20°C; temperatura d'entrada de l'aigua: 50°C), de 3 velocitats, cabal d'aigua nominal de 0,571 m³/h, cabal d'aire nominal de 400 m³/h, pressió d'aire nominal de 29 Pa i potència sonora nominal de 51 dBA; inclús transport fins a peu d'obra sobre camió. (material) | 1 | 428.92 | 428.920 |
| mt42vsi010dg | U | Vàlvula de tres vies amb bypass (4 vies), amb actuador; inclús connexions i muntatge. (material) | 1 | 100 | 100.000 |
| mt37sve010b | U | Vàlvula d'esfera de llautó niquelat per roscar de 1/2". (material) | 2 | 4.95 | 9.900 |
| mt42www090 | U | Kit de suports per a suspensió del sostre, format per quatre varetes roscades d'acer galvanitzat, amb els seus tacs, rosques i volanderes corresponents. (material) | 1 | 22 | 22.000 |
| mo005 | h | Oficial 1ª instal·lador de climatització. (mà d'obra) | 4.196 | 29.34 | 123.111 |
| mo104 | h | Ajudant instal·lador de climatització. (mà d'obra) | 4.196 | 25.25 | 105.949 |
| % | % | Costos directes complementaris | 2 % | 789.880 | 15.798 |
|  |  | Costos directes |  |  | 805.678 |

## Recursos

**mt42vsi010dg** U Vàlvula de tres vies amb bypass (4 vies), amb actuador; inclús connexions i muntatge
Dades tècniques: Cost energètic 51.869 MJ; Emissió de CO2 2.177 kg
Residus:
- embalatge: re150101 Envasos de paper i cartró. (component de residu); rendiment 0.072 kg; Codi LER 15 01 01; Massa de l'element 1 kg; Volum 0.001333 m3

**mt37sve010b** U Vàlvula d'esfera de llautó niquelat per roscar de 1/2"
Dades tècniques: Cost energètic 509.569 MJ; Emissió de CO2 34.281 kg
Residus:
- embalatge: re150101 Envasos de paper i cartró; rendiment 0.072 kg
