# Recuperador de calor aire-aire, amb bateria d'aigua. Instal·lació mural

- Propietat de l'arxiu: CYPE Ingenieros S.A.
- Format: FIEBDC-3/2016
- Programa: Generador de precios de la construcción. CYPE Ingenieros, S.A.
- Data: 17/05/2024
- Divisa: EUR
- Costos indirectes: 3 %
- IVA: 21 %

## I Instal·lacions

### IC Calefacció, refrigeració, climatització i A.C.S.

#### ICR Sistemes de conducció d'aire

**ICR121** U Recuperador de calor aire-aire, amb bateria d'aigua. Instal·lació mural.
Recuperador de calor aire-aire, muntatge vertical, cabal d'aire nominal 720 m³/h, dimensions 820x1470x370 mm, pes 105 kg, pressió estàtica d'aire nominal 230 Pa, pressió sonora a 1 m 53 dBA, potència elèctrica nominal 340 W, alimentació monofàsica a 230 V, eficiència de recuperació calorífica en condicions humides 88,1%, potència calorífica recuperada 5,69 kW (temperatura de l'aire exterior -7°C amb humitat relativa del 80% i temperatura ambiente 20°C amb humitat relativa del 55%), eficiència de recuperació calorífica en condicions seques 80,1% (temperatura de l'aire exterior 5°C amb humitat relativa del 80% i temperatura ambiente 25°C), amb bescanviador de plaques d'alumini de flux creuat, ventiladors amb motor de tipus EC d'alta eficiència, bypass amb servomotor per a canvi de mode d'operació de recuperació a free-cooling, estructura desmuntable de doble panell amb aïllament de llana mineral de 25 mm d'espessor, panells exteriors d'acer prepintat i panells interiors d'acer galvanitzat, filtres d'aire classe F7+F8 en l'entrada d'aire exterior, filtre d'aire classe M5 en el retorn d'aire de l'interior, pressòstats diferencials per als filtres, accés als ventiladors i als filtres d'aire a través dels panells d'inspecció, possibilitat d'accés lateral als filtres, control electrònic per a la regulació de la ventilació i de la temperatura, per a la supervisió de l'estat dels filtres d'aire, programació setmanal i gestió de les funcions de desgebrament i antiglaç per a la secció opcional amb bateria d'aigua, amb secció amb bateria d'aigua, potència frigorífica total 4,47 kW, potència frigorífica sensible 2,41 kW, potència calorífica 5,86 kW, amb vàlvula motoritzada de 3 vies, modulant, per a la bateria d'aigua. Instal·lació mural.
Inclou: Replanteig. Col·locació i fixació. Connexionat amb la xarxa elèctrica. Connexionat amb la xarxa de conducció d'aigua. Comprovació del seu correcte funcionament.
Criteri d'amidament de projecte: Nombre d'unitats previstes, segons documentació gràfica de Projecte.
Criteri de mesura d'obra: Es mesurarà el nombre d'unitats realment executades segons especificacions de Projecte.

| Codi | Ut | Descripció | Rendiment | Preu | Import |
|---|---|---|---|---|---|
| mt42lmf010ii | U | Recuperador de calor aire-aire, muntatge vertical, cabal d'aire nominal 720 m³/h, dimensions 820x1470x370 mm, pes 105 kg, pressió estàtica d'aire nominal 230 Pa, pressió sonora a 1 m 53 dBA, potència elèctrica nominal 340 W, alimentació monofàsica a 230 V, eficiència de recuperació calorífica en condicions humides 88,1%, potència calorífica recuperada 5,69 kW (temperatura de l'aire exterior -7°C amb humitat relativa del 80% i temperatura ambiente 20°C amb humitat relativa del 55%), eficiència de recuperació calorífica en condicions seques 80,1% (temperatura de l'aire exterior 5°C amb humitat relativa del 80% i temperatura ambiente 25°C), amb bescanviador de plaques d'alumini de flux creuat, ventiladors amb motor de tipus EC d'alta eficiència, bypass amb servomotor per a canvi de mode d'operació de recuperació a free-cooling, estructura desmuntable de doble panell amb aïllament de llana mineral de 25 mm d'espessor, panells exteriors d'acer prepintat i panells interiors d'acer galvanitzat, filtres d'aire classe F7+F8 en l'entrada d'aire exterior, filtre d'aire classe M5 en el retorn d'aire de l'interior, pressòstats diferencials per als filtres, accés als ventiladors i als filtres d'aire a través dels panells d'inspecció, possibilitat d'accés lateral als filtres, control electrònic per a la regulació de la ventilació i de la temperatura, per a la supervisió de l'estat dels filtres d'aire, programació setmanal i gestió de les funcions de desgebrament i antiglaç per a la secció opcional amb bateria d'aigua. (material) | 1 | 5570.18 | 5570.180 |
| mt42lmf501bd | U | Secció amb bateria d'aigua, potència frigorífica total 4,47 kW, potència frigorífica sensible 2,41 kW, potència calorífica 5,86 kW. (material) | 1 | 1114.43 | 1114.430 |
| mt42lmf505b | U | Vàlvula motoritzada de 3 vies, modulant. (material) | 1 | 281.78 | 281.780 |
| mo005 | h | Oficial 1ª instal·lador de climatització. (mà d'obra) | 1.199 | 29.34 | 35.179 |
| mo104 | h | Ajudant instal·lador de climatització. (mà d'obra) | 1.199 | 25.25 | 30.275 |
| % | % | Costos directes complementaris | 2 % | 7031.844 | 140.637 |
|  |  | Costos directes |  |  | 7172.481 |

## Recursos

**mt42lmf010ii** U Recuperador de calor aire-aire
Dades tècniques: Cost energètic 6158.042 MJ; Emissió de CO2 231.509 kg
Residus:
- embalatge: re150101 Envasos de paper i cartró. (component de residu); rendiment 2.143 kg; Codi LER 15 01 01; Massa de l'element 1 kg; Volum 0.001333 m3
