# Canonada de polibutilè (PB)

- Propietat de l'arxiu: CYPE Ingenieros S.A.
- Format: FIEBDC-3/2016
- Programa: Generador de precios de la construcción. CYPE Ingenieros, S.A.
- Data: 18/05/2024
- Divisa: EUR
- Costos indirectes: 3 %
- IVA: 21 %

## I Instal·lacions

### IH Canonades per a fluids

#### IHB Canonades de polibutilè

**IHB010** m Canonada de polibutilè (PB).
Canonada formada per tub de polibutilè (PB), per a unió per termofusió, sèrie 4, de 16 mm de diàmetre exterior i 2,2 mm de gruix. Instal·lació en superfície. Inclús material auxiliar para muntatge i subjecció a l'obra, accessoris i peces especials.
Inclou: Replanteig. Col·locació i fixació de tubs, accessoris i peces especials. Realització de proves de servei.
Criteri d'amidament de projecte: Longitud mesurada segons documentació gràfica de Projecte.
Criteri de mesura d'obra: Es mesurarà la longitud realment executada segons especificacions de Projecte.

| Codi | Ut | Descripció | Rendiment | Preu | Import |
|---|---|---|---|---|---|
| mt37tpt400n | U | Material auxiliar per a muntatge i subjecció a l'obra de les canonades de polibutilè (PB), de 16 mm de diàmetre exterior. (material) | 1 | 0.13 | 0.130 |
| mt37tpt010ng | m | Tub de polibutilè (PB), per a unió per termofusió, sèrie 4, de 16 mm de diàmetre exterior i 2,2 mm de gruix, segons UNE-EN ISO 15876-2, amb el preu incrementat el 30% en concepte d'accessoris i peces especials. (material) | 1 | 3.42 | 3.420 |
| mo008 | h | Oficial 1ª lampista. (mà d'obra) | 0.036 | 29.34 | 1.056 |
| mo107 | h | Ajudant lampista. (mà d'obra) | 0.036 | 25.25 | 0.909 |
| % | % | Costos directes complementaris | 2 % | 5.515 | 0.110 |
|  |  | Costos directes |  |  | 5.625 |

Residus:
- col·locació: mt37tpt010ng; factor de residu 0.0275

## Recursos

**mt37tpt010ng** m Tub de polibutilè (PB)
Dades tècniques: Cost energètic 8.719 MJ; Emissió de CO2 0.433 kg; Codi LER 17 02 03; Massa de l'element 0.09 kg; Volum 0.00015 m3
