# Canonada multicapa de polietilè resistent a la temperatura/alumini/polietilè resistent a la temperatura (PE-RT/Al/PE-RT)

- Propietat de l'arxiu: CYPE Ingenieros S.A.
- Format: FIEBDC-3/2016
- Programa: Generador de precios de la construcción. CYPE Ingenieros, S.A.
- Data: 29/05/2024
- Divisa: EUR
- Costos indirectes: 3 %
- IVA: 21 %

## I Instal·lacions

### IH Canonades per a fluids

#### IHM Canonades multicapa

**IHM210** m Canonada multicapa de polietilè resistent a la temperatura/alumini/polietilè resistent a la temperatura (PE-RT/Al/PE-RT).
Canonada formada per tub multicapa de polietilè resistent a la temperatura/alumini/polietilè resistent a la temperatura (PE-RT/Al/PE-RT), de 40 mm de diàmetre exterior i 4,0 mm de gruix, color blanc, subministrat en barres. Instal·lació en superfície. Inclús material auxiliar para muntatge i subjecció a l'obra, accessoris i peces especials.
Inclou: Replanteig. Col·locació i fixació de tubs, accessoris i peces especials. Realització de proves de servei.
Criteri d'amidament de projecte: Longitud mesurada segons documentació gràfica de Projecte.
Criteri de mesura d'obra: Es mesurarà la longitud realment executada segons especificacions de Projecte.

| Codi | Ut | Descripció | Rendiment | Preu | Import |
|---|---|---|---|---|---|
| mt37tpu421a | U | Material auxiliar per a muntatge i subjecció a l'obra de les canonades multicapa de polietilè resistent a la temperatura/alumini/polietilè resistent a la temperatura (PE-RT/Al/PE-RT), de 40 mm de diàmetre exterior, subministrat en barres. (material) | 1 | 1.1 | 1.100 |
| mt37tpu021ag | m | Tub multicapa de polietilè resistent a la temperatura/alumini/polietilè resistent a la temperatura (PE-RT/Al/PE-RT), de 40 mm de diàmetre exterior i 4,0 mm de gruix, color blanc, subministrat en barres, segons UNE-EN ISO 21003-2, amb el preu incrementat el 30% en concepte d'accessoris i peces especials. (material) | 1 | 28.45 | 28.450 |
| mo008 | h | Oficial 1ª lampista. (mà d'obra) | 0.084 | 29.34 | 2.465 |
| mo107 | h | Ajudant lampista. (mà d'obra) | 0.084 | 25.25 | 2.121 |
| % | % | Costos directes complementaris | 2 % | 34.136 | 0.683 |
|  |  | Costos directes |  |  | 34.819 |

Residus:
- col·locació: mt37tpu021ag; factor de residu 0.0241937

## Recursos

**mt37tpu021ag** m Tub multicapa de polietilè resistent a la temperatura/alumini/polietilè resistent a la temperatura (PE-RT/Al/PE-RT)
Dades tècniques: Cost energètic 69.924 MJ; Emissió de CO2 3.220 kg; Codi LER 17 02 03; Massa de l'element 0.542 kg; Volum 0.000903 m3
