# Central de detecció automàtica d'incendis, analògica

- Propietat de l'arxiu: CYPE Ingenieros S.A.
- Format: FIEBDC-3/2016
- Programa: Generador de precios de la construcción. CYPE Ingenieros, S.A.
- Data: 30/05/2024
- Divisa: EUR
- Costos indirectes: 3 %
- IVA: 21 %

## I Instal·lacions

### IO Contra incendis

#### IOD Detecció i alarma

**IOD100** U Central de detecció automàtica d'incendis, analògica.
Central de detecció automàtica d'incendis, analògica, multiprocessada, de 4 llaços de detecció, ampliable fins a 8 llaços, de 128 direccions de capacitat màxima per llaç, amb caixa metàl·lica i tapa d'ABS, amb mòdul d'alimentació, rectificador de corrent i carregador de bateria, mòdul de control amb display retroil·luminat, leds indicadors d'alarma i avaria, teclat de membrana d'accés a menú de control i programació, registre històric de les últimes 1000 incidències, fins a 4 zones totalment programables i interfície USB per a la comunicació de dades, la programació i el manteniment remot, amb mòdul de supervisió de sirena.
Inclou: Replanteig. Fixació al parament. Col·locació de les bateries. Muntatge, connexionat i comprovació del seu correcte funcionament.
Criteri d'amidament de projecte: Nombre d'unitats previstes, segons documentació gràfica de Projecte.
Criteri de mesura d'obra: Es mesurarà el nombre d'unitats realment executades segons especificacions de Projecte.

| Codi | Ut | Descripció | Rendiment | Preu | Import |
|---|---|---|---|---|---|
| mt41pig500c | U | Central de detecció automàtica d'incendis, analògica, multiprocessada, de 4 llaços de detecció, ampliable fins a 8 llaços, de 128 direccions de capacitat màxima per llaç, amb caixa metàl·lica i tapa de ABS, amb mòdul d'alimentació, rectificador de corrent i carregador de bateria, mòdul de control amb display retroil·luminat, leds indicadors d'alarma i avaria, teclat de membrana d'accés a menú de control i programació, registre històric de les últimes 1000 incidències, fins a 4 zones totalment programables i interfície USB per a la comunicació de dades, la programació i el manteniment remot, segons UNE 23007-2 i UNE 23007-4. (material) | 1 | 1365.76 | 1365.760 |
| mt41pig501 | U | Mòdul de llaç, de 128 direccions de capacitat màxima. (material) | 4 | 121.25 | 485.000 |
| mt41rte030d | U | Bateria de 12 V i 7 Ah. (material) | 2 | 24.25 | 48.500 |
| mt41pig032 | U | Mòdul de supervisió de sirena o campana. (material) | 1 | 7.84 | 7.840 |
| mo006 | h | Oficial 1ª instal·lador de xarxes i equips de detecció i seguretat. (mà d'obra) | 31.29 | 29.34 | 918.049 |
| mo105 | h | Ajudant instal·lador de xarxes i equips de detecció i seguretat. (mà d'obra) | 31.29 | 25.25 | 790.073 |
| % | % | Costos directes complementaris | 2 % | 3615.222 | 72.304 |
|  |  | Costos directes |  |  | 3687.526 |

## Recursos

**mt41pig500c** U Central de detecció automàtica d'incendis
Dades tècniques: Cost energètic 30.185 MJ; Emissió de CO2 3.029 kg
Residus:
- embalatge: re150101 Envasos de paper i cartró. (component de residu); rendiment 2.143 kg; Codi LER 15 01 01; Massa de l'element 1 kg; Volum 0.001333 m3

**mt41pig501** U Mòdul de llaç, de 128 direccions de capacitat màxima
Dades tècniques: Cost energètic 0.020 MJ; Emissió de CO2 0.031 kg
Residus:
- embalatge: re150101 Envasos de paper i cartró; rendiment 0.036 kg

**mt41pig032** U Mòdul de supervisió de sirena o campana
Dades tècniques: Cost energètic 0.017 MJ; Emissió de CO2 0.027 kg
Residus:
- embalatge: re150101 Envasos de paper i cartró; rendiment 0.032 kg
