# Segellat de pas de canonada combustible, amb abraçadora intumescent tallafoc. Sistema "HILTI"

- Propietat de l'arxiu: CYPE Ingenieros S.A.
- Format: FIEBDC-3/2016
- Programa: Generador de precios de la construcción. CYPE Ingenieros, S.A.
- Data: 18/05/2024
- Divisa: EUR
- Costos indirectes: 3 %
- IVA: 21 %

## I Instal·lacions

### IO Contra incendis

#### IOJ Protecció passiva contra incendis: instal·lacions

**IOJ151** U Segellat de pas de canonada combustible, amb abraçadora intumescent tallafoc. Sistema "HILTI".
Segellat de pas de canonada de PVC, de 50 mm de diàmetre nominal exterior, i de 1,8 mm d'espessor, en mur de 15 cm d'espessor, per a protecció passiva contra incendis i garantir la resistència al foc EI 180, amb segellador acrílic amb propietats ignífugues, model CFS-S ACR CW "HILTI", color blanc com a material de reomplert, abraçadora intumescent, model CFS-C P 50/1,5" "HILTI", a cada cara del mur, fixada amb 2 ancoratges mecànics tipus cargol de cap pla amb estrella interior de sis puntes per a clau Torx, d'acer galvanitzat, model HUS 6x140 "HILTI", de 6 mm de diàmetre i 140 mm de longitud.
Inclou: Neteja i preparació del parament. Inserció del material de reomplert. Col·locació de les abraçadores al voltant del tub. Tancament de les abraçadores. Fixació de les abraçadores al parament suport.
Criteri d'amidament de projecte: Nombre d'unitats previstes, segons documentació gràfica de Projecte.
Criteri de mesura d'obra: Es mesurarà el nombre d'unitats realment executades segons especificacions de Projecte.

| Codi | Ut | Descripció | Rendiment | Preu | Import |
|---|---|---|---|---|---|
| mt41phi010g | U | Cartutx de 310 ml de segellador acrílic amb propietats ignífugues, model CFS-S ACR CW "HILTI", color blanc, per a segellat de junts i obertures lineals. (material) | 0.756 | 12.8 | 9.677 |
| mt41phi100B | U | Abraçadora intumescent, model CFS-C P 50/1,5" "HILTI", de 50 mm de diàmetre nominal exterior, per a canonada combustible, amb elements de fixació. (material) | 2 | 15.8 | 31.600 |
| mt26ahi113K | U | Ancoratge mecànic tipus cargol de cap pla amb estrella interior de sis puntes per a clau Torx, d'acer galvanitzat, model HUS 6x140 "HILTI", de 6 mm de diàmetre i 140 mm de longitud, per a fixació sobre elements de formigó, fissurats o no fissurats. (material) | 4 | 1.52 | 6.080 |
| mo020 | h | Oficial 1ª construcció. (mà d'obra) | 0.288 | 28.42 | 8.185 |
| mo113 | h | Peó ordinari construcció. (mà d'obra) | 0.288 | 23.81 | 6.857 |
| % | % | Costos directes complementaris | 2 % | 62.399 | 1.248 |
|  |  | Costos directes |  |  | 63.647 |

Residus:
- col·locació: mt41phi100B; factor de residu 0.0053
- col·locació: mt26ahi113K; factor de residu 0.0188065

## Recursos

**mt41phi100B** U Abraçadora intumescent
Dades tècniques: Cost energètic 6.887 MJ; Emissió de CO2 0.500 kg; Codi LER 17 04 05; Massa de l'element 0.12 kg; Volum 0.000057 m3
Residus:
- embalatge: re170203 Plàstic. (component de residu); rendiment 0.04 kg; Codi LER 17 02 03; Massa de l'element 1 kg; Volum 0.001667 m3

**mt26ahi113K** U Ancoratge mecànic tipus cargol de cap pla amb estrella interior de sis puntes per a clau Torx
Dades tècniques: Cost energètic 3.200 MJ; Emissió de CO2 0.200 kg; Codi LER 17 04 05; Massa de l'element 0.031 kg; Volum 0.000015 m3
Residus:
- embalatge: re170203 Plàstic; rendiment 0.025 kg
