# Segellat de pas de canonada combustible, amb abraçadora intumescent tallafoc, subministrada en rotllos. Sistema "HILTI"

- Propietat de l'arxiu: CYPE Ingenieros S.A.
- Format: FIEBDC-3/2016
- Programa: Generador de precios de la construcción. CYPE Ingenieros, S.A.
- Data: 08/06/2024
- Divisa: EUR
- Costos indirectes: 3 %
- IVA: 21 %

## I Instal·lacions

### IO Contra incendis

#### IOJ Protecció passiva contra incendis: instal·lacions

**IOJ171** U Segellat de pas de canonada combustible, amb abraçadora intumescent tallafoc, subministrada en rotllos. Sistema "HILTI".
Segellat de pas de canonada recta, de PVC, de 110 mm de diàmetre nominal exterior, i d'entre 2,2 i 12,3 mm d'espessor, en mur de 15 cm d'espessor, per a protecció passiva contra incendis i garantir la resistència al foc EI 120, amb segellador acrílic amb propietats ignífugues, model CFS-S ACR CW "HILTI", color blanc com a material de reomplert, abraçadora intumescent amb propietats ignífugues, model CFS-C EL "HILTI", de 2580x52x5,6 mm, a cada cara del mur, fixada amb 3 ancoratges mecànics tipus cargol de cap rodó amb estrella interior de sis puntes per a clau Torx, d'acer galvanitzat, model HUS3-P 6x40 5 "HILTI", de 6 mm de diàmetre i 40 mm de longitud.
Inclou: Neteja i preparació del parament. Inserció del material de reomplert. Col·locació de les abraçadores al voltant del tub. Tancament de les abraçadores. Fixació de les abraçadores al parament suport.
Criteri d'amidament de projecte: Nombre d'unitats previstes, segons documentació gràfica de Projecte.
Criteri de mesura d'obra: Es mesurarà el nombre d'unitats realment executades segons especificacions de Projecte.

| Codi | Ut | Descripció | Rendiment | Preu | Import |
|---|---|---|---|---|---|
| mt41phi010g | U | Cartutx de 310 ml de segellador acrílic amb propietats ignífugues, model CFS-S ACR CW "HILTI", color blanc, per a segellat de junts i obertures lineals. (material) | 2.023 | 12.8 | 25.894 |
| mt41phi105d | U | Abraçadora intumescent amb propietats ignífugues, model CFS-C EL "HILTI", de 2580x52x5,6 mm, per a canonada combustible, subministrada en rotllos, inclús grapes de tancament i ganxos curts de fixació. (material) | 0.306 | 355 | 108.630 |
| mt26ahi110j | U | Ancoratge mecànic tipus cargol de cap rodó amb estrella interior de sis puntes per a clau Torx, d'acer galvanitzat, model HUS3-P 6x40 5 "HILTI", de 6 mm de diàmetre i 40 mm de longitud, per a fixació sobre elements de formigó, fissurats o no fissurats. (material) | 6 | 0.64 | 3.840 |
| mo020 | h | Oficial 1ª construcció. (mà d'obra) | 0.791 | 28.42 | 22.480 |
| % | % | Costos directes complementaris | 2 % | 160.844 | 3.217 |
|  |  | Costos directes |  |  | 164.061 |

Residus:
- col·locació: mt26ahi110j; factor de residu 0.0187778

## Recursos

**mt26ahi110j** U Ancoratge mecànic tipus cargol de cap rodó amb estrella interior de sis puntes per a clau Torx
Dades tècniques: Cost energètic 2.648 MJ; Emissió de CO2 0.143 kg; Codi LER 17 04 05; Massa de l'element 0.009 kg; Volum 0.000004 m3
Residus:
- embalatge: re170203 Plàstic. (component de residu); rendiment 0.025 kg; Codi LER 17 02 03; Massa de l'element 1 kg; Volum 0.001667 m3
