# Col·lector suspès per a sistema de drenatge sifònic de coberta, sistema Akasison "JIMTEN"

- Propietat de l'arxiu: CYPE Ingenieros S.A.
- Format: FIEBDC-3/2016
- Programa: Generador de precios de la construcción. CYPE Ingenieros, S.A.
- Data: 15/06/2024
- Divisa: EUR
- Costos indirectes: 3 %
- IVA: 21 %

## I Instal·lacions

### IS Evacuació d'aigües

#### ISS Col·lectors suspesos

**ISS020** m Col·lector suspès per a sistema de drenatge sifònic de coberta, sistema Akasison "JIMTEN".
Col·lector suspès per a sistema de drenatge sifònic de coberta, format per canonada templada mitjançant tractament tèrmic addicional, de polietilè d'alta densitat (PEAD/HDPE), de 90 mm de diàmetre exterior i 3,5 mm de gruix, sistema Akasison "JIMTEN", amb suspensió a la coberta metàl·lica cada 2,5 m mitjançant riells amb varilles de penajment amb suports de suspensió en el seu extrem inferior, connectors d'unió entre riells, brides per al tub fixades als riells cada 0,9 m i maneguets electrosoldables per a la realització de punts fixos cada 5 m, amb colzes a 45° per a connexió amb la baixant.
Inclou: Replanteig del recorregut del col·lector i de la situació dels elements de subjecció. Presentació en sec dels tubs. Fixació de les brides. Muntatge, connexionat i comprovació del seu correcte funcionament. Realització de proves de servei.
Criteri d'amidament de projecte: Longitud mesurada en projecció horitzontal, segons documentació gràfica de Projecte.
Criteri de mesura d'obra: Es mesurarà en projecció horitzontal, la longitud realment executada segons especificacions de Projecte.

| Codi | Ut | Descripció | Rendiment | Preu | Import |
|---|---|---|---|---|---|
| mt11aka200 | U | Barnilla enroscada. (material) | 0.4 | 0.6 | 0.240 |
| mt11aka060 | U | Suport per a suspensió de riell de 30x30 mm, d'acer galvanitzat, sistema Akasison "JIMTEN". (material) | 0.4 | 5 | 2.000 |
| mt11aka070 | U | Riell de 5000x30x30 mm, d'acer galvanitzat, sistema Akasison "JIMTEN". (material) | 0.2 | 13 | 2.600 |
| mt11aka090f | U | Abraçadora per a canonada de 90 mm de diàmetre, d'acer galvanitzat, sistema Akasison "JIMTEN", per a subjecció a riell. (material) | 1.111 | 14 | 15.554 |
| mt11aka040gb | m | Canonada templada mitjançant tractament tèrmic addicional, de polietilè d'alta densitat (PEAD/HDPE), de 90 mm de diàmetre exterior i 3,5 mm de gruix, sistema Akasison "JIMTEN", en trams de 5 m de longitud. (material) | 1.05 | 9.4 | 9.870 |
| mt11aka100f | U | Maneguet electrosoldable de polietilè d'alta densitat (PEAD/HDPE), de 90 mm de diàmetre interior, sistema Akasison "JIMTEN". (material) | 0.4 | 6.47 | 2.588 |
| mt11aka150f | U | Colze 45° de polietilè d'alta densitat (PEAD/HDPE), de 90 mm de diàmetre exterior i 3,5 mm de gruix, sistema Akasison "JIMTEN". (material) | 0.1 | 6.33 | 0.633 |
| mo008 | h | Oficial 1ª lampista. (mà d'obra) | 0.216 | 29.34 | 6.337 |
| mo107 | h | Ajudant lampista. (mà d'obra) | 0.108 | 25.25 | 2.727 |
| % | % | Costos directes complementaris | 2 % | 42.549 | 0.851 |
|  |  | Costos directes |  |  | 43.400 |

Residus:
- col·locació: mt11aka070 Riell de 5000x30x30 mm, d'acer galvanitzat, sistema Akasison "JIMTEN"; factor de residu 0.0053
- col·locació: mt11aka090f Abraçadora per a canonada de 90 mm de diàmetre, d'acer galvanitzat, sistema Akasison "JIMTEN", per a subjecció a riell; factor de residu 0.0053
- col·locació: mt11aka040gb; factor de residu 0.0270765
- col·locació: mt11aka100f; factor de residu 0.0275132
- col·locació: mt11aka150f; factor de residu 0.0275

## Recursos

**mt11aka070** U Riell de 5000x30x30 mm, d'acer galvanitzat, sistema Akasison "JIMTEN"
Dades tècniques: Cost energètic 52.820 MJ; Emissió de CO2 5.184 kg; Codi LER 17 04 05; Massa de l'element 1.95 kg; Volum 0.000929 m3
Residus:
- embalatge: re170203 Plàstic. (component de residu); rendiment 0.04 kg; Codi LER 17 02 03; Massa de l'element 1 kg; Volum 0.001667 m3

**mt11aka090f** U Abraçadora per a canonada de 90 mm de diàmetre, d'acer galvanitzat, sistema Akasison "JIMTEN", per a subjecció a riell
Dades tècniques: Cost energètic 7.389 MJ; Emissió de CO2 0.551 kg; Codi LER 17 04 05; Massa de l'element 0.14 kg; Volum 0.000067 m3
Residus:
- embalatge: re170203 Plàstic; rendiment 0.04 kg

**mt11aka040gb** m Canonada templada mitjançant tractament tèrmic addicional
Dades tècniques: Cost energètic 94.942 MJ; Emissió de CO2 4.714 kg; Codi LER 17 02 03; Massa de l'element 0.98 kg; Volum 0.001633 m3

**mt11aka100f** U Maneguet electrosoldable de polietilè d'alta densitat (PEAD/HDPE)
Dades tècniques: Cost energètic 3.681 MJ; Emissió de CO2 0.212 kg; Codi LER 17 02 03; Massa de l'element 0.0378 kg; Volum 0.000063 m3
Residus:
- embalatge: re150101 Envasos de paper i cartró. (component de residu); rendiment 0.035 kg; Codi LER 15 01 01; Massa de l'element 1 kg; Volum 0.001333 m3

**mt11aka150f** U Colze 45° de polietilè d'alta densitat (PEAD/HDPE)
Dades tècniques: Cost energètic 27.145 MJ; Emissió de CO2 1.377 kg; Codi LER 17 02 03; Massa de l'element 0.28 kg; Volum 0.000467 m3
Residus:
- embalatge: re150101 Envasos de paper i cartró; rendiment 0.035 kg
