# Conducte semirígid de xapa d'alumini

- Propietat de l'arxiu: CYPE Ingenieros S.A.
- Format: FIEBDC-3/2016
- Programa: Generador de precios de la construcción. CYPE Ingenieros, S.A.
- Data: 19/05/2024
- Divisa: EUR
- Costos indirectes: 3 %
- IVA: 21 %

## I Instal·lacions

### IV Ventilació

#### IVV Conductes d'admissió i extracció per a ventilació

**IVV210** m Conducte semirígid de xapa d'alumini.
Conducte de ventilació, format per tub semirígid de xapa d'aluminio engrapada en espiral, de 450 mm de diàmetre, temperatura de treball de 250°C i puntes de temperatura de fins 350°C, classe A1 segons UNE-EN 13501-1. Inclús material auxiliar para muntatge i subjecció a l'obra, accessoris i peces especials.
Inclou: Replanteig del recorregut del conducte i de la situació dels elements de subjecció. Presentació de tubs, accessoris i peces especials. Fixació del material auxiliar per a muntatge i subjecció a l'obra. Muntatge, connexionat i comprovació del seu correcte funcionament. Realització de proves de servei.
Criteri d'amidament de projecte: Longitud mesurada segons documentació gràfica de Projecte.
Criteri de mesura d'obra: Es mesurarà la longitud realment executada segons especificacions de Projecte.

| Codi | Ut | Descripció | Rendiment | Preu | Import |
|---|---|---|---|---|---|
| mt42csa420h | U | Material auxiliar per a muntatge i subjecció a l'obra d'els conductes semirígids de xapa d'alumini, de 450 mm de diàmetre. (material) | 1 | 2.56 | 2.560 |
| mt42csa020hc | m | Tub semirígid de xapa d'aluminio engrapada en espiral, de 450 mm de diàmetre, temperatura de treball de 250°C i puntes de temperatura de fins 350°C, classe A1 segons UNE-EN 13501-1, amb el preu incrementat el 10% en concepte d'accessoris i peces especials. (material) | 1 | 56.2 | 56.200 |
| mo011 | h | Oficial 1ª muntador. (mà d'obra) | 0.227 | 29.34 | 6.660 |
| mo080 | h | Ajudant muntador. (mà d'obra) | 0.113 | 25.28 | 2.857 |
| % | % | Costos directes complementaris | 2 % | 68.277 | 1.366 |
|  |  | Costos directes |  |  | 69.643 |
