# Doble envidriament estàndard

- Propietat de l'arxiu: CYPE Ingenieros S.A.
- Format: FIEBDC-3/2016
- Programa: Generador de precios de la construcción. CYPE Ingenieros, S.A.
- Data: 30/05/2024
- Divisa: EUR
- Costos indirectes: 3 %
- IVA: 21 %

## L Fusteria, manyeria, vidres i proteccions solars

### LV Vidres

#### LVC Doble envidriament

**LVC010** m² Doble envidriament estàndard.
Doble envidriament estàndard, 4/6/4, conjunt format per vidre exterior Float incolor de 4 mm, cambra d'aire deshidratada amb perfil separador d'alumini i doble segellat perimetral, de 6 mm, i vidre interior Float incolor de 4 mm d'espessor; 14 mm de gruix total, fixat sobre fusteria amb sola mitjançant falques de recolzament perimetrals i laterals, segellat en fred amb silicona sintètica incolora compatible amb el material suport, en la cara exterior, i amb perfil continu de neoprè en la cara interior.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21veg011aaaaa | m² | Doble envidriament estàndard, 4/6/4, conjunt format per vidre exterior Float incolor de 4 mm, cambra d'aire deshidratada amb perfil separador d'alumini i doble segellat perimetral, de 6 mm, i vidre interior Float incolor de 4 mm d'espessor; 14 mm de gruix total. (material) | 1.006 | 21.34 | 21.468 |
| mt21vva015a | U | Cartutx de 310 ml de silicona neutra, incolora, duresa Shore A aproximada de 23, segons UNE-EN ISO 868 i recuperació elàstica >=80%, segons UNE-EN ISO 7389. (material) | 0.29 | 5.77 | 1.673 |
| mt21vva025 | m | Perfil continu de neoprè per a la col·locació del vidre. (material) | 1.667 | 0.9 | 1.500 |
| mt21vva021 | U | Material auxiliar per la col·locació de vidres. (material) | 1 | 1.26 | 1.260 |
| mo055 | h | Oficial 1ª vidrier. (mà d'obra) | 0.408 | 28.33 | 11.559 |
| mo110 | h | Ajudant vidrier. (mà d'obra) | 0.408 | 27.26 | 11.122 |
| % | % | Costos directes complementaris | 2 % | 48.582 | 0.972 |
|  |  | Costos directes |  |  | 49.554 |

Residus:
- col·locació: mt21veg011aaaaa; factor de residu 0.011
- col·locació: mt21vva015a; factor de residu 0.06
- col·locació: mt21vva025 Perfil continu de neoprè per a la col·locació del vidre; factor de residu 0.06

## Recursos

**mt21veg011aaaaa** m² Doble envidriament estàndard
Dades tècniques: Cost energètic 299.887 MJ; Emissió de CO2 22.430 kg; Codi LER 17 02 02; Massa de l'element 20 kg; Volum 0.02 m3
Residus:
- embalatge: re170604 Materials d'aïllament diferents dels especificats en els codis 17 06 01 i 17 06 03. (component de residu); rendiment 0.013 kg; Codi LER 17 06 04; Massa de l'element 1 kg; Volum 0.001667 m3

**mt21vva015a** U Cartutx de 310 ml de silicona neutra
Dades tècniques: Cost energètic 87.088 MJ; Emissió de CO2 3.667 kg; Codi LER 17 09 04; Massa de l'element 0.45 kg; Volum 0.0003 m3
Residus:
- embalatge: re170203 Plàstic. (component de residu); rendiment 0.1 kg; Codi LER 17 02 03; Massa de l'element 1 kg; Volum 0.001667 m3

**mt21vva025** m Perfil continu de neoprè per a la col·locació del vidre
Dades tècniques: Cost energètic 1.286 MJ; Emissió de CO2 0.034 kg; Codi LER 17 02 03; Massa de l'element 0.0099 kg; Volum 0.000017 m3
Residus:
- embalatge: re170203 Plàstic; rendiment 0.001 kg
