# Aïllament tèrmic en partició, amb panells de poliestirè extrudit, sistema Schlüter-KERDI-BOARD "SCHLÜTER-SYSTEMS"

- Propietat de l'arxiu: CYPE Ingenieros S.A.
- Format: FIEBDC-3/2016
- Programa: Generador de precios de la construcción. CYPE Ingenieros, S.A.
- Data: 01/06/2024
- Divisa: EUR
- Costos indirectes: 3 %
- IVA: 21 %

## N Aïllaments e impermeabilitzacions

### NA Aïllaments tèrmics

#### NAP Particions

**NAP200** m² Aïllament tèrmic en partició, amb panells de poliestirè extrudit, sistema Schlüter-KERDI-BOARD "SCHLÜTER-SYSTEMS".
Aïllament tèrmic en partició, sistema Schlüter-KERDI-BOARD "SCHLÜTER-SYSTEMS", format per panell impermeabilitzant de poliestirè extrudit, Schlüter-KERDI-BOARD "SCHLÜTER-SYSTEMS", de 2600 mm de longitud, 625 mm d'amplada i 38 mm de gruix, revestit per ambdues cares amb una capa de reforç especial sense ciment i un geotèxtil, resistència tèrmica 1,09 m²K/W, conductivitat tèrmica 0,035 W/(mK), fixat amb adhesiu cimentós en capa fina estès amb plana dentada. Inclús massilla adhesiva elàstica monocomponent, Schlüter-KERDI-FIX "SCHLÜTER-SYSTEMS", per la closa de juntes.
Inclou: Neteja i preparació de la superfície suport. Replanteig i tall de l'aïllament. Aplicació de l'adhesiu. Col·locació de l'aïllament. Resolució de punts singulars. Segellat de juntes i unions.
Criteri d'amidament de projecte: Superfície mesurada segons documentació gràfica de Projecte.
Criteri de mesura d'obra: Es mesurarà la superfície realment executada segons especificacions de Projecte.

| Codi | Ut | Descripció | Rendiment | Preu | Import |
|---|---|---|---|---|---|
| mt09mcr021g | kg | Adhesiu cimentós d'enduriment normal, C1, segons UNE-EN 12004, color gris. (material) | 3 | 0.35 | 1.050 |
| mt15res070a | U | Cartutx de massilla adhesiva elàstica monocomponent, Schlüter-KERDI-FIX "SCHLÜTER-SYSTEMS", a base de polímers híbrids neutres (MS), de 290 ml, color gris o blanc i acabat brillant. (material) | 0.01 | 23.85 | 0.239 |
| mt15res400f | m² | Panell impermeabilitzant de poliestirè extrudit, Schlüter-KERDI-BOARD "SCHLÜTER-SYSTEMS", de 2600 mm de longitud, 625 mm d'amplada i 38 mm de gruix, revestit per ambdues cares amb una capa de reforç especial sense ciment i un geotèxtil, resistència tèrmica 1,09 m²K/W, conductivitat tèrmica 0,035 W/(mK). (material) | 1.05 | 55.94 | 58.737 |
| mo054 | h | Oficial 1ª muntador d'aïllaments. (mà d'obra) | 0.18 | 29.34 | 5.281 |
| mo101 | h | Ajudant muntador d'aïllaments. (mà d'obra) | 0.09 | 25.28 | 2.275 |
| % | % | Costos directes complementaris | 2 % | 67.582 | 1.352 |
|  |  | Costos directes |  |  | 68.934 |

Residus:
- col·locació: mt09mcr021g Adhesiu cimentós d'enduriment normal, C1, segons UNE-EN 12004, color gris; factor de residu 0.07
- col·locació: mt15res070a; factor de residu 0.03
- col·locació: mt15res400f; factor de residu 0.024

## Recursos

**mt09mcr021g** kg Adhesiu cimentós d'enduriment normal, C1, segons UNE-EN 12004, color gris
Dades tècniques: Cost energètic 3.871 MJ; Emissió de CO2 0.344 kg; Codi LER 17 09 04; Massa de l'element 1 kg; Volum 0.000667 m3
Residus:
- embalatge: re170203 Plàstic. (component de residu); rendiment 0.003 kg; Codi LER 17 02 03; Massa de l'element 1 kg; Volum 0.001667 m3

**mt15res070a** U Cartutx de massilla adhesiva elàstica monocomponent
Dades tècniques: Cost energètic 71.281 MJ; Emissió de CO2 3.482 kg; Codi LER 17 09 04; Massa de l'element 0.36 kg; Volum 0.00024 m3
Residus:
- embalatge: re170203 Plàstic; rendiment 0.2 kg

**mt15res400f** m² Panell impermeabilitzant de poliestirè extrudit
Dades tècniques: Cost energètic 103.329 MJ; Emissió de CO2 3.321 kg; Codi LER 17 06 04; Massa de l'element 1.14 kg; Volum 0.0019 m3
Residus:
- embalatge: re170203 Plàstic; rendiment 0.034 kg
