# Coberta inclinada de teules

- Propietat de l'arxiu: CYPE Ingenieros S.A.
- Format: FIEBDC-3/2016
- Programa: Generador de precios de la construcción. CYPE Ingenieros, S.A.
- Data: 14/05/2024
- Divisa: EUR
- Costos indirectes: 3 %
- IVA: 21 %

## Q Cobertes

### QT Inclinades

#### QTT Teulades

**QTT210** m² Coberta inclinada de teules.
Coberta inclinada amb un pendent mitjà del 30%. FORMACIÓ DE PENDENTS: maó ceràmic buit (súper maó), per revestir, 50x20x4 cm, amb una capa de regularització de morter de ciment, industrial, M-5, de 3 cm d'espessor i acabat remolinat i replè de les juntes entre les peces de dos trams contigus amb el mateix morter, sobre envans alleugerits de maó ceràmic buit de 29x14x9 cm rebut amb morter de ciment, industrial, M-5, rematats superiorment amb mestres de morter de ciment, industrial, M-5, tot allò sobre forjat de formigó; COBERTURA: teules ceràmiques corbes, acabat amb engalba color vermell, 40,8x15x11,6 cm, rebudes amb morter de ciment, industrial, M-2,5. Inclús, resolució de punts singulars i peces especials de la cobertura.
Criteri de valoració econòmica: El preu no inclou el forjat de formigó.
Inclou: Neteja del supradós del sostre. Replanteig i traçat de tremujals, aiguafons, encontres i junts. Formació de davanters perimetrals amb peces ceràmiques. Formació de envans alleugerits. Reglejat de l'acabat dels envans alleugerits per a rebre el tauler. Col·locació de les cintes de paper sobre els envans alleugerits. Col·locació de les peces ceràmiques que formen el tauler. Abocat, estesa i reglejat de la capa de morter de regularització. Col·locació de les teules rebudes amb morter. Execució de careners, tremujals, alers i cantells lliures.
Criteri d'amidament de projecte: Superfície de l'aiguavés mesurada en veritable magnitud, segons documentació gràfica de Projecte, sense tenir en compte el cavalcament corresponent de la teula. Incloent formació de careners, tremujals, ràfecs i vores lliures. No s'inclouen formació d'aiguafons, ràfecs decoratius ni encontres de vessants amb paraments verticals, xemeneies, finestres o conductes de ventilació.
Criteri de mesura d'obra: Es mesurarà, en veritable magnitud, la superfície realment executada segons especificacions de Projecte, sense tenir en compte el cavalcament corresponent de la teula. Incloent formació de careners, tremujals, ràfecs i vores lliures. No s'inclouen formació d'aiguafons, ràfecs decoratius ni encontres de vessants amb paraments verticals, xemeneies, finestres o conductes de ventilació.

| Codi | Ut | Descripció | Rendiment | Preu | Import |
|---|---|---|---|---|---|
| mt04lcc010c | U | Maó ceràmic buit (totxana), per revestir, 29x14x9 cm, per a ús en fàbrica protegida (peça P), densitat 805 kg/m³, segons UNE-EN 771-1. (material) | 29.066 | 0.35 | 10.173 |
| mt08aaa010a | m³ | Aigua. (material) | 0.036 | 1.5 | 0.054 |
| mt09mif010ca | t | Morter industrial per a obra de paleta, de ciment, color gris, categoria M-5 (resistència a compressió 5 N/mm²), subministrat en sacs, segons UNE-EN 998-2. (material) | 0.085 | 53.48 | 4.546 |
| mt04lcg010a | U | Maó ceràmic buit (súper maó), per revestir, 50x20x4 cm, per a ús en fàbrica protegida (peça P), densitat 845 kg/m³, segons UNE-EN 771-1. (material) | 10.9 | 0.46 | 5.014 |
| mt09mif010ba | t | Morter industrial per a obra de paleta, de ciment, color gris, categoria M-2,5 (resistència a compressió 2,5 N/mm²), subministrat en sacs, segons UNE-EN 998-2. (material) | 0.113 | 49.61 | 5.606 |
| mt13tac050a | U | Teula ceràmica corba, acabat amb engalba color vermell, 40,8x15x11,6 cm, segons UNE-EN 1304. (material) | 35.565 | 0.88 | 31.297 |
| mt13tac051a | U | Cavalló ceràmic, acabat amb engalba color vermell, 44x28,5x10,5 cm, per a teules corbes, segons UNE-EN 1304. (material) | 0.32 | 11.24 | 3.597 |
| mt13tac055a | U | Teula ceràmica de ventilació, acabat amb engalba color vermell, 40,8x15x6,3 cm, per a teules corbes, segons UNE-EN 1304. (material) | 0.1 | 45.8 | 4.580 |
| mt13tac100 | kg | Pigment per morter. (material) | 0.027 | 6 | 0.162 |
| mo020 | h | Oficial 1ª construcció. (mà d'obra) | 1.881 | 28.42 | 53.458 |
| mo113 | h | Peó ordinari construcció. (mà d'obra) | 2.51 | 23.81 | 59.763 |
| % | % | Costos directes complementaris | 10 % | 178.250 | 17.825 |
|  |  | Costos directes |  |  | 196.075 |

Residus:
- col·locació: mt04lcc010c; factor de residu 0.0310799
- col·locació: mt09mif010ca; factor de residu 0.0189
- col·locació: mt04lcg010a; factor de residu 0.0126
- col·locació: mt09mif010ba; factor de residu 0.0189
- col·locació: mt13tac050a Teula ceràmica corba, acabat amb engalba color vermell, 40,8x15x11,6 cm, segons UNE-EN 1304; factor de residu 0.0578
- col·locació: mt13tac051a Cavalló ceràmic, acabat amb engalba color vermell, 44x28,5x10,5 cm, per a teules corbes, segons UNE-EN 1304; factor de residu 0.0196
- col·locació: mt13tac055a Teula ceràmica de ventilació, acabat amb engalba color vermell, 40,8x15x6,3 cm, per a teules corbes, segons UNE-EN 1304; factor de residu 0.0196
- col·locació: mt13tac100 Pigment per morter; factor de residu 0.031132

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt04lcg010a** U Maó ceràmic buit (súper maó)
Dades tècniques: Cost energètic 11.458 MJ; Emissió de CO2 0.717 kg; Codi LER 17 01 02; Massa de l'element 3.1 kg; Volum 0.00248 m3
Residus:
- embalatge: re170201 Fusta; rendiment 0.017 kg
- embalatge: re170203 Plàstic; rendiment 0.001 kg

**mt09mif010ba** t Morter industrial per a obra de paleta
Dades tècniques: Cost energètic 2050.870 MJ; Emissió de CO2 177.583 kg; Codi LER 17 01 01; Massa de l'element 1000 kg; Volum 0.666667 m3
Residus:
- embalatge: re150101 Envasos de paper i cartró; rendiment 8.571 kg
- embalatge: re170201 Fusta; rendiment 0.463 kg
- embalatge: re170203 Plàstic; rendiment 0.241 kg

**mt13tac050a** U Teula ceràmica corba, acabat amb engalba color vermell, 40,8x15x11,6 cm, segons UNE-EN 1304
Dades tècniques: Cost energètic 5.610 MJ; Emissió de CO2 0.274 kg; Codi LER 17 01 03; Massa de l'element 1.35 kg; Volum 0.00108 m3
Residus:
- embalatge: re170201 Fusta; rendiment 0.003 kg
- embalatge: re170203 Plàstic; rendiment 0.002 kg

**mt13tac051a** U Cavalló ceràmic, acabat amb engalba color vermell, 44x28,5x10,5 cm, per a teules corbes, segons UNE-EN 1304
Dades tècniques: Cost energètic 13.215 MJ; Emissió de CO2 0.684 kg; Codi LER 17 01 03; Massa de l'element 3.4 kg; Volum 0.00272 m3
Residus:
- embalatge: re170201 Fusta; rendiment 0.003 kg
- embalatge: re170203 Plàstic; rendiment 0.002 kg

**mt13tac055a** U Teula ceràmica de ventilació, acabat amb engalba color vermell, 40,8x15x6,3 cm, per a teules corbes, segons UNE-EN 1304
Dades tècniques: Cost energètic 6.908 MJ; Emissió de CO2 0.344 kg; Codi LER 17 01 03; Massa de l'element 1.7 kg; Volum 0.00136 m3
Residus:
- embalatge: re170201 Fusta; rendiment 0.003 kg
- embalatge: re170203 Plàstic; rendiment 0.002 kg

**mt13tac100** kg Pigment per morter
Dades tècniques: Cost energètic 0.291 MJ; Emissió de CO2 0.014 kg; Codi LER 17 09 04; Massa de l'element 1 kg; Volum 0.000667 m3
Residus:
- embalatge: re170203 Plàstic; rendiment 0.003 kg
