# Sòl tècnic continu de plaques de guix amb fibra, sistema "KNAUF"

- Propietat de l'arxiu: CYPE Ingenieros S.A.
- Format: FIEBDC-3/2016
- Programa: Generador de precios de la construcción. CYPE Ingenieros, S.A.
- Data: 23/05/2024
- Divisa: EUR
- Costos indirectes: 3 %
- IVA: 21 %

## R Revestiments i extradossats

### RS Paviments

#### RSE Tècnics

**RSE015** m² Sòl tècnic continu de plaques de guix amb fibra, sistema "KNAUF".
Sòl tècnic continu, sistema F191.es "KNAUF", format per plaques de guix laminat reforçat amb fibres, de 1200x600 mm i 32 mm d'espessor, amb les vores longitudinals encadellades, MH, recolzades sobre bigues (no incloses en aquest preu). Inclús marcs per a registres d'inspecció, preparació de la superfície de recolzament mitjançant aspirat i neteja de restes d'obra, emprimació de la superfície base, amb emprimació Estrichgrund "KNAUF", banda perimetral de llana de roca per a la desolidarització del perímetre, banda de recolzament Tecnosol "KNAUF" sobre cada biga, unió de les plaques mitjançant cola per a junts MH "KNAUF", aplicat a la zona d'encadellat i emprimació de la superfície, amb emprimació Estrichgrund "KNAUF", per reduir l'absorció i millorar l'adherència. Totalment muntat i preparat per suportar un paviment (no inclòs en aquest preu).
Inclou: Emprimació de la superfície base. Col·locació de la banda perimetral. Col·locació de la banda de recolzament sobre les bigues. Col·locació de les plaques. Emprimació de la superfície d'acabat.
Criteri d'amidament de projecte: Superfície útil, mesura segons documentació gràfica de Projecte. No s'ha incrementat l'amidament per trencaments i retallades, ja que en la descomposició s'ha considerat un 5% més de peces.
Criteri de mesura d'obra: Es mesurarà la superfície realment executada segons especificacions de Projecte.

| Codi | Ut | Descripció | Rendiment | Preu | Import |
|---|---|---|---|---|---|
| mt12pik040c | kg | Emprimació Estrichgrund "KNAUF", per reduir l'absorció i millorar l'adherència, a base de resines sintètiques en dispersió aquosa i pigments, sense dissolvents. (material) | 0.2 | 0.38 | 0.076 |
| mt12psk040c | m | Banda perimetral Brio "KNAUF" de llana de roca de 12 mm de gruix, 100 mm d'amplada i 1200 mm de longitud. (material) | 1 | 7.95 | 7.950 |
| mt12psk045b | m | Banda de recolzament autoadhesiva Tecnosol "KNAUF". (material) | 0.01 | 0.65 | 0.007 |
| mt12psk050ae | m² | Placa de guix laminat reforçat amb fibres, de 1200x600 mm i 32 mm de gruix, amb les vores longitudinals encadellades, MH "KNAUF", per aplicació en sòls tècnics continus; classificació 5/2/A/1, segons UNE-EN 12825. (material) | 1.05 | 70.34 | 73.857 |
| mt12psk070b | U | Cartutx de 600 ml de cola per a juntes Tecnosol "KNAUF". (material) | 0.067 | 12.11 | 0.811 |
| mo011 | h | Oficial 1ª muntador. (mà d'obra) | 0.3 | 29.34 | 8.802 |
| mo080 | h | Ajudant muntador. (mà d'obra) | 0.3 | 25.28 | 7.584 |
| % | % | Costos directes complementaris | 2 % | 99.087 | 1.982 |
|  |  | Costos directes |  |  | 101.069 |

Residus:
- col·locació: mt12pik040c; factor de residu 0.06
- col·locació: mt12psk040c Banda perimetral Brio "KNAUF" de llana de roca de 12 mm de gruix, 100 mm d'amplada i 1200 mm de longitud; factor de residu 0.05918
- col·locació: mt12psk050ae; factor de residu 0.0045

## Recursos

**mt12pik040c** kg Emprimació Estrichgrund "KNAUF"
Dades tècniques: Cost energètic 0.291 MJ; Emissió de CO2 0.014 kg; Codi LER 17 09 04; Massa de l'element 1 kg; Volum 0.000667 m3
Residus:
- embalatge: re170203 Plàstic. (component de residu); rendiment 0.003 kg; Codi LER 17 02 03; Massa de l'element 1 kg; Volum 0.001667 m3

**mt12psk040c** m Banda perimetral Brio "KNAUF" de llana de roca de 12 mm de gruix, 100 mm d'amplada i 1200 mm de longitud
Dades tècniques: Cost energètic 3.039 MJ; Emissió de CO2 0.082 kg; Codi LER 17 06 04; Massa de l'element 0.05 kg; Volum 0.000083 m3
Residus:
- embalatge: re170203 Plàstic; rendiment 0.002 kg

**mt12psk050ae** m² Placa de guix laminat reforçat amb fibres
Dades tècniques: Cost energètic 1261.933 MJ; Emissió de CO2 18.792 kg; Codi LER 17 08 02; Massa de l'element 48 kg; Volum 0.048 m3
Residus:
- embalatge: re170203 Plàstic; rendiment 0.015 kg
