# Fals sostre continu de plaques de guix laminat. Sistema "KNAUF"

- Propietat de l'arxiu: CYPE Ingenieros S.A.
- Format: FIEBDC-3/2016
- Programa: Generador de precios de la construcción. CYPE Ingenieros, S.A.
- Data: 17/05/2024
- Divisa: EUR
- Costos indirectes: 3 %
- IVA: 21 %

## R Revestiments i extradossats

### RT Falsos sostres en interiors

#### RTC Continus, de plaques de guix laminat

**RTC016** m² Fals sostre continu de plaques de guix laminat. Sistema "KNAUF".
Fals sostre continu suspès, llis, situat a una altura menor de 4 m, amb nivell de qualitat de l'acabat Q3. Sistema D47.es "KNAUF" (12,5+17), constituït per: ESTRUCTURA: estructura metàl·lica d'acer galvanitzat de mestres primàries 60/27 mm amb una modulació de 500 mm i suspeses del sostre o element suport de formigó amb penjats Pivot F-47, per a mestra 47/17, "KNAUF", i varetes cada 1200 mm; PLAQUES: una capa de plaques de guix laminat A / UNE-EN 520 - 1200 / longitud / 12,5 / amb les vores longitudinals afinades, Standard "KNAUF". Inclús banda acústica de dilatació, autoadhesiva, "KNAUF", perfils U 30/30 "KNAUF", fixacions per a l'ancoratge dels perfils, cargols per a la fixació de les plaques, pasta de segellament Jointfiller 24H "KNAUF", pasta de segellament Jointfiller 24H "KNAUF", pasta de segellament Jointfiller 24H "KNAUF", cinta microperforada de paper "KNAUF" i accessoris de muntatge.
Inclou: Replanteig dels eixos de l'estructura metàl·lica. Anivellació i col·fixació dels perfils perimetrals. Senyalització dels punts d'ancoratge al forjat o element de suport. Anivellació i suspensió dels perfils primaris de l'estructura. Tall de les plaques. Fixació de les plaques. Resolució de trobades i punts singulars. Tractament de junts. Estesa de la pasta d'acabat.
Criteri d'amidament de projecte: Superfície mesurada entre paraments, segons documentació gràfica de Projecte, sense descomptar buits per instal·lacions.
Criteri de mesura d'obra: Es mesurarà la superfície realment executada segons especificacions de Projecte, seguint els criteris d'amidament exposats en la norma UNE 92305.

| Codi | Ut | Descripció | Rendiment | Preu | Import |
|---|---|---|---|---|---|
| mt12pfk012a | m | Perfil U 30/30 de xapa d'acer galvanitzat, "KNAUF", espessor 0,55 mm. (material) | 0.4 | 1.18 | 0.472 |
| mt12psg220 | U | Fixació composta per tac i cargol 5x27. (material) | 1.3 | 0.06 | 0.078 |
| mt12pek020yb | U | Penjat Pivot F-47, per a mestra 47/17, "KNAUF". (material) | 1.52 | 0.19 | 0.289 |
| mt12pek020ub | U | Ancoratge Universal, per a mestra 47/17, "KNAUF". (material) | 1.52 | 0.34 | 0.517 |
| mt12pek030 | U | Barnilla de penjament "KNAUF" de 100 cm. (material) | 1.3 | 0.39 | 0.507 |
| mt12pfk011b | m | Mestra 47/17 "KNAUF", de xapa d'acer galvanitzat. (material) | 1.9 | 1.3 | 2.470 |
| mt12pek020pb | U | Empalmament F-47, per a mestra 47/17, "KNAUF". (material) | 0.4 | 0.2 | 0.080 |
| mt12ppk010aa | m² | Placa de guix laminat A / UNE-EN 520 - 1200 / longitud / 12,5 / amb les vores longitudinals afinades, Standard "KNAUF"; Euroclasse A2-s1, d0 de reacció al foc, segons UNE-EN 13501-1. (material) | 1.05 | 4.13 | 4.337 |
| mt12ptk010cc | U | Cargol autoperforant TN "KNAUF" 3,5x25. (material) | 12 | 0.01 | 0.120 |
| mt12pck020b | m | Banda acústica de dilatació, autoadhesiva, d'escuma de poliuretà de cel·les tancades "KNAUF", de 3,2 mm d'espessor i 50 mm d'amplada, resistència tèrmica 0,10 m²K/W, conductivitat tèrmica 0,032 W/(mK). (material) | 0.4 | 0.25 | 0.100 |
| mt12pik010e | kg | Pasta de segellament Jointfiller 24H "KNAUF", Euroclasse A2-s1, d0 de reacció al foc, segons UNE-EN 13501-1, rang de temperatura de treball de 5 a 30°C, per a aplicació manual amb cinta de segellament, segons UNE-EN 13963. (material) | 1.228 | 0.93 | 1.142 |
| mt12pck010a | m | Cinta microperforada de paper "KNAUF" de 50 mm d'amplada, segons UNE-EN 13963. (material) | 1.2 | 0.04 | 0.048 |
| mo015 | h | Oficial 1ª muntador de falsos sostres. (mà d'obra) | 0.277 | 29.34 | 8.127 |
| mo082 | h | Ajudant muntador de falsos sostres. (mà d'obra) | 0.277 | 25.28 | 7.003 |
| % | % | Costos directes complementaris | 2 % | 25.290 | 0.506 |
|  |  | Costos directes |  |  | 25.796 |

Residus:
- col·locació: mt12pfk012a Perfil U 30/30 de xapa d'acer galvanitzat, "KNAUF", espessor 0,55 mm; factor de residu 0.0188
- col·locació: mt12pek020yb Penjat Pivot F-47, per a mestra 47/17, "KNAUF"; factor de residu 0.02
- col·locació: mt12pek020ub Ancoratge Universal, per a mestra 47/17, "KNAUF"; factor de residu 0.02
- col·locació: mt12pfk011b Mestra 47/17 "KNAUF", de xapa d'acer galvanitzat; factor de residu 0.0188
- col·locació: mt12pek020pb Empalmament F-47, per a mestra 47/17, "KNAUF"; factor de residu 0.02
- col·locació: mt12ppk010aa; factor de residu 0.018
- col·locació: mt12ptk010cc Cargol autoperforant TN "KNAUF" 3,5x25; factor de residu 0.00533333
- col·locació: mt12pck020b; factor de residu 0.06
- col·locació: mt12pik010e; factor de residu 0.03
- col·locació: mt12pck010a Cinta microperforada de paper "KNAUF" de 50 mm d'amplada, segons UNE-EN 13963; factor de residu 0.0440299

## Recursos

**mt12pfk012a** m Perfil U 30/30 de xapa d'acer galvanitzat, "KNAUF", espessor 0,55 mm
Dades tècniques: Cost energètic 52.191 MJ; Emissió de CO2 1.604 kg; Codi LER 17 04 05; Massa de l'element 0.39 kg; Volum 0.000186 m3
Residus:
- embalatge: re170203 Plàstic. (component de residu); rendiment 0.005 kg; Codi LER 17 02 03; Massa de l'element 1 kg; Volum 0.001667 m3

**mt12pek020yb** U Penjat Pivot F-47, per a mestra 47/17, "KNAUF"
Dades tècniques: Cost energètic 3.307 MJ; Emissió de CO2 0.166 kg; Codi LER 17 04 05; Massa de l'element 0.09 kg; Volum 0.000043 m3
Residus:
- embalatge: re170203 Plàstic; rendiment 0.025 kg

**mt12pek020ub** U Ancoratge Universal, per a mestra 47/17, "KNAUF"
Dades tècniques: Cost energètic 4.191 MJ; Emissió de CO2 0.212 kg; Codi LER 17 04 05; Massa de l'element 0.18 kg; Volum 0.000086 m3
Residus:
- embalatge: re170203 Plàstic; rendiment 0.025 kg

**mt12pfk011b** m Mestra 47/17 "KNAUF", de xapa d'acer galvanitzat
Dades tècniques: Cost energètic 66.774 MJ; Emissió de CO2 2.049 kg; Codi LER 17 04 05; Massa de l'element 0.5 kg; Volum 0.000238 m3
Residus:
- embalatge: re170203 Plàstic; rendiment 0.005 kg

**mt12pek020pb** U Empalmament F-47, per a mestra 47/17, "KNAUF"
Dades tècniques: Cost energètic 2.914 MJ; Emissió de CO2 0.146 kg; Codi LER 17 04 05; Massa de l'element 0.05 kg; Volum 0.000024 m3
Residus:
- embalatge: re170203 Plàstic; rendiment 0.025 kg

**mt12ppk010aa** m² Placa de guix laminat A / UNE-EN 520 - 1200 / longitud / 12,5 / amb les vores longitudinals afinades
Dades tècniques: Cost energètic 27.495 MJ; Emissió de CO2 1.302 kg; Codi LER 17 08 02; Massa de l'element 8.02 kg; Volum 0.00802 m3
Residus:
- embalatge: re170203 Plàstic; rendiment 0.004 kg

**mt12ptk010cc** U Cargol autoperforant TN "KNAUF" 3,5x25
Dades tècniques: Cost energètic 0.015 MJ; Emissió de CO2 0.002 kg; Codi LER 17 04 05; Massa de l'element 0.0015 kg
Residus:
- embalatge: re150101 Envasos de paper i cartró. (component de residu); rendiment 0.001 kg; Codi LER 15 01 01; Massa de l'element 1 kg; Volum 0.001333 m3

**mt12pck020b** m Banda acústica de dilatació
Dades tècniques: Cost energètic 1.712 MJ; Emissió de CO2 0.083 kg; Codi LER 17 06 04; Massa de l'element 0.0112 kg; Volum 0.000019 m3
Residus:
- embalatge: re170203 Plàstic; rendiment 0.001 kg

**mt12pik010e** kg Pasta de segellament Jointfiller 24H "KNAUF"
Dades tècniques: Cost energètic 12.798 MJ; Emissió de CO2 0.436 kg; Codi LER 17 08 02; Massa de l'element 1 kg; Volum 0.001 m3
Residus:
- embalatge: re170203 Plàstic; rendiment 0.02 kg

**mt12pck010a** m Cinta microperforada de paper "KNAUF" de 50 mm d'amplada, segons UNE-EN 13963
Dades tècniques: Cost energètic 0.004 MJ; Emissió de CO2 0.006 kg; Codi LER 20 01 01; Massa de l'element 0.0067 kg; Volum 0.000009 m3
