# Mur pantalla de formigó armat, amb llots

- Propietat de l'arxiu: CYPE INGENIEROS, S.A.
- Format: FIEBDC-3/2002
- Divisa: EUR
- Costos indirectes: 3.00 %
- IVA: 21.00 %

## C Fonamentacions

### CC Contencions

#### CCP Murs pantalla

**CCP020** m² Mur pantalla de formigó armat, amb llots.
Mur pantalla de formigó armat, de 40 cm de gruix i fins a 16 m de profunditat, o fins a trobar roca o capes dures de terreny, realitzat per dames de fins a 2,65 m de longitud, excavats en terreny cohesiu sense rebuig en el SPT, estabilitzat mitjançant l'ús de llots tixòtrops; realitzat amb formigó HA-30/L/12/XC2+XM2 fabricat en central, i abocament des de camió, amb formigonat continu submergit a través de tub Tremie, i acer UNE-EN 10080 B 500 S, amb una quantia aproximada de 30 kg/m². Inclús filferro de lligar i separadors.
Criteri de valoració econòmica: El preu inclou l'elaboració de la ferralla (tall, doblegat i conformat d'elements) en taller industrial i el muntatge en el lloc definitiu de la seva col·locació en obra.
Inclou: Excavació per panells segons l'ordre projectat, amb ús de llots tixòtrops. Neteja de l'excavació. Col·locació de l'armadura. Col·locació dels encofrats de juntes entre panells. Col·locació del tub Tremie. Abocament i compactació del formigó. Recollida dels llots tixòtrops que afloren a mesura que s'aboca el formigó i posterior regeneració. Extracció d'encofrats de junt. Repetició de les operacions fins a completar tots els panells complint l'ordre previst.
Criteri d'amidament de projecte: Superfície de la pantalla projectada, amb la longitud de càlcul mesurada des de la part superior del muret guia fins a la profunditat teòrica de les armadures i incrementada en 20 cm, multiplicada pel perímetre apantallat, mesurat a eixos, sense duplicar cantonades ni encontres, segons documentació gràfica de Projecte.
Criteri de mesura d'obra: Es mesurarà la superfície realment executada, computant la longitud existent des de la part superior del muret guia fins a la profunditat teòrica de les armadures, incrementada en 20 cm, multiplicada pel perímetre apantallat, mesurat a eixos, sense duplicar cantonades ni encontres, segons especificacions de Projecte, sense ser causa d'abonament altre tipus d'excessos.

| Codi | Ut | Descripció | Rendiment | Preu | Import |
|---|---|---|---|---|---|
| mt07aco020j | U | Separador homologat per murs pantalla. (material) | 2.000 | 0.10 | 0.20 |
| mt07aco010c | kg | Ferralla elaborada en taller industrial amb acer en barres corrugades, UNE-EN 10080 B 500 S, de varis diàmetres. (material) | 30.000 | 1.60 | 48.00 |
| mt08var050 | kg | Filferro galvanitzat per a lligar, de 1,30 mm de diàmetre. (material) | 0.180 | 1.50 | 0.27 |
| mt10haf010ctfi | m³ | Formigó HA-30/L/12/XC2+XM2, fabricat en central. (material) | 0.506 | 106.80 | 54.04 |
| mq03pae060sh | h | Maquinària per a excavació de mur pantalla de 40 cm d'espessor i fins a 16 m de profunditat, excavació amb ús de llots tixòtrops, en terreny cohesiu sense rebuig en el SPT, realitzada per dames de 2,65 m de longitud. (maquinària) | 0.300 | 45.58 | 13.67 |
| mq07gte010c | h | Grua autopropulsada de braç telescòpic amb una capacitat d'elevació de 30 t i 27 m d'altura màxima de treball. (maquinària) | 0.100 | 75.04 | 7.50 |
| mq03lod010 | h | Maquinària per a llots de perforació: desarenadors de llots, mescladors de llots, bombes de llots, desllimadors i dipòsits d'emmagatzematge. (maquinària) | 0.450 | 9.30 | 4.19 |
| op00ciz020 |  | Cisalla per a acer en barres corrugades. | 1.000 | 0.00 | 0.00 |
| op00ata010 |  | Lligadora de ferralla. | 1.000 | 0.00 | 0.00 |
| au00auh020 |  | Canaleta per a abocament del formigó. | 1.000 | 0.00 | 0.00 |
| au00auh050 |  | Tub Tremie. | 1.000 | 0.00 | 0.00 |
| mo043 | h | Oficial 1ª ferrallista. (mà d'obra) | 0.180 | 28.39 | 5.11 |
| mo090 | h | Ajudant ferrallista. (mà d'obra) | 0.180 | 25.25 | 4.55 |
| mo045 | h | Oficial 1ª estructurista, en treballs de posada en obra del formigó. (mà d'obra) | 0.121 | 28.39 | 3.44 |
| mo092 | h | Ajudant estructurista, en treballs de posada en obra del formigó. (mà d'obra) | 0.485 | 25.25 | 12.25 |
| % | % | Costos directes complementaris | 2 % | 153.22 | 3.06 |
|  |  | Costos directes |  |  | 156.28 |
