# Demolició parcial d'edifici

- Propietat de l'arxiu: CYPE INGENIEROS, S.A.
- Format: FIEBDC-3/2002
- Divisa: EUR
- Costos indirectes: 3.00 %
- IVA: 21.00 %

## D Demolicions

### DC Edifici

#### DCP Demolició parcial

**DCP010** m³ Demolició parcial d'edifici.
Demolició parcial, element a element, amb mitjans manuals i mecànics, d'edifici de més de 250 m³ de volum, aïllat, amb una altura edificada d'entre 4 i 8 m i una superfície mitjana d'entre 500 i 1000 m², i càrrega mecànica sobre camió o contenidor. L'edifici presenta una estructura de formigó i el seu estat de conservació es normal, a la vista dels estudis previs realitzats.
Criteri de valoració econòmica: El preu no inclou la demolició de la fonamentació, la demolició de la solera ni el cànon d'abocament per lliurament de residus a gestor autoritzat.
Inclou: Demolició element a element, amb l'apuntalament provisional que sigui necessari. Fragmentació dels enderrocs en peces manejables. Retirada i arreplegat de enderrocs. Neteja de les restes de l'obra. Càrrega mecànica d'enderrocs sobre camió o contenidor.
Criteri d'amidament de projecte: Volum mesurat segons documentació gràfica de Projecte.
Criteri de mesura d'obra: S'amidarà el volum realment enderrocat segons especificacions de Projecte.

| Codi | Ut | Descripció | Rendiment | Preu | Import |
|---|---|---|---|---|---|
| mq05mai030 | h | Martell pneumàtic. (maquinària) | 0.059 | 4.57 | 0.27 |
| mq05pdm010b | h | Compressor portàtil elèctric 5 m³/min de cabal. (maquinària) | 0.030 | 7.73 | 0.23 |
| mq01pan010f | h | Pala carregadora sobre pneumàtics de 220 kW/4 m³. (maquinària) | 0.061 | 75.04 | 4.58 |
| mq01exc030a | h | Retroexcavadora sobre cadenes, de 118 kW, amb cisalla de demolició. (maquinària) | 0.061 | 112.35 | 6.85 |
| mq08sol010 | h | Equip d'oxitall, amb acetilè com combustible i oxigen com comburent. (maquinària) | 0.046 | 8.25 | 0.38 |
| mo019 | h | Oficial 1ª soldador. (mà d'obra) | 0.055 | 28.86 | 1.59 |
| mo020 | h | Oficial 1ª construcció. (mà d'obra) | 0.055 | 28.42 | 1.56 |
| mo113 | h | Peó ordinari construcció. (mà d'obra) | 0.218 | 23.81 | 5.19 |
| % | % | Costos directes complementaris | 2 % | 20.65 | 0.41 |
|  |  | Costos directes |  |  | 21.06 |
