# Desmuntatge de pilar metàl·lic

- Propietat de l'arxiu: CYPE INGENIEROS, S.A.
- Format: FIEBDC-3/2002
- Divisa: EUR
- Costos indirectes: 3.00 %
- IVA: 21.00 %

## D Demolicions

### DE Estructures

#### DEA Acer

**DEA030** m Desmuntatge de pilar metàl·lic.
Desmuntatge de pilar metàl·lic, format per peces simples de perfil d'acer laminat IPE 140 o similar, de fins a 3 m de longitud mitja, amb equip de oxitall, i càrrega manual sobre camió o contenidor.
Inclou: Desmuntatge de l'element. Retirada i apilament del material desmuntat. Neteja de les restes de l'obra. Càrrega manual del material desmuntat i restes de l'obra sobre camió o contenidor.
Criteri d'amidament de projecte: Longitud mesurada segons documentació gràfica de Projecte.
Criteri de mesura d'obra: S'amidarà la longitud realment desmuntada segons especificacions de Projecte.

| Codi | Ut | Descripció | Rendiment | Preu | Import |
|---|---|---|---|---|---|
| mq08sol010 | h | Equip d'oxitall, amb acetilè com combustible i oxigen com comburent. (maquinària) | 0.113 | 8.25 | 0.93 |
| mo019 | h | Oficial 1ª soldador. (mà d'obra) | 0.135 | 28.86 | 3.90 |
| mo113 | h | Peó ordinari construcció. (mà d'obra) | 0.541 | 23.81 | 12.88 |
| % | % | Costos directes complementaris | 2 % | 17.71 | 0.35 |
|  |  | Costos directes |  |  | 18.06 |
