# Sistema d'encofrat d'un sol ús per a pilar decoratiu de formigó vist

- Propietat de l'arxiu: CYPE INGENIEROS, S.A.
- Format: FIEBDC-3/2002
- Divisa: EUR
- Costos indirectes: 3.00 %
- IVA: 21.00 %

## E Estructures

### EH Formigó armat

#### EHS Pilars

**EHS019** U Sistema d'encofrat d'un sol ús per a pilar decoratiu de formigó vist.
Muntatge i desmuntatge de sistema d'encofrat d'un sol ús Reltec Columnas CR-06 "VALERO", per a formació de pilar decoratiu circular, de formigó armat, de 25 cm, amb acabat vist amb textura llisa, en planta de fins a 3 m d'altura lliure, format per: superfície encofrant de motlles cilíndrics de poliestirè expandit (EPS), reforçats exteriorment amb fibra de vidre, d'un sol ús i estructura suport vertical de puntals metàl·lics, amortitzables en 150 usos.
Inclou: Replanteig. Muntatge del sistema d'encofrat. Desmuntatge del sistema d'encofrat.
Criteri d'amidament de projecte: Nombre d'unitats previstes, segons documentació gràfica de Projecte.
Criteri de mesura d'obra: Es mesurarà el nombre d'unitats realment executades segons especificacions de Projecte.

| Codi | Ut | Descripció | Rendiment | Preu | Import |
|---|---|---|---|---|---|
| mt08val025a | U | Motlle cilíndric d'un sol ús Reltec Columnas CR-06 "VALERO", de 300 mm de diàmetre exterior, de poliestirè expandit (EPS), reforçat exteriorment amb fibra de vidre, per a pilars decoratius de formigó armat, de fins a 4 m d'altura i 25 cm de diàmetre mig, per acabat vist del formigó. (material) | 1.000 | 151.36 | 151.36 |
| mt50spa081a | U | Puntal metàl·lic telescòpic, de fins a 3 m d'altura. (material) | 0.020 | 19.25 | 0.39 |
| mo044 | h | Oficial 1ª encofrador. (mà d'obra) | 0.466 | 28.39 | 13.23 |
| mo091 | h | Ajudant encofrador. (mà d'obra) | 0.466 | 25.25 | 11.77 |
| % | % | Costos directes complementaris | 2 % | 176.75 | 3.54 |
|  |  | Costos directes |  |  | 180.29 |
