# Prellosa pretesada de gelosia

- Propietat de l'arxiu: CYPE INGENIEROS, S.A.
- Format: FIEBDC-3/2002
- Divisa: EUR
- Costos indirectes: 3.00 %
- IVA: 21.00 %

## E Estructures

### EP Formigó prefabricat

#### EPP Prelloses

**EPP010** m² Prellosa pretesada de gelosia.
Prellosa de gelosia, massissa, de semiplaca de formigó pretesat de 6 cm de gruix, 120 a 250 cm d'amplada i 700 cm de longitud, amb moment flector últim de 25 a 40 kN·m/m, i cantell total 12 (6+6) cm, amb altura lliure de planta de fins a 3 m; formigó HA-30/F/20/XC2 fabricat en central, i abocament amb cubilot, acer B 500 S, amb una quantia aproximada de 4 kg/m². Inclús filferro de lligar i separadors.
Criteri de valoració econòmica: El preu inclou l'elaboració de la ferralla (tall, doblegat i conformat d'elements) en taller industrial i el muntatge en el lloc definitiu de la seva col·locació en obra, però no inclou els pilars ni les bigues.
Inclou: Replanteig de la geometria de la planta. Muntatge de les semiplaques mitjançant grua. Enllaç de la llosa amb els seus recolzaments. Talls, ranuras, trepant i forats. Col·locació de les armadures amb separadors homologats. Abocament i compactació del formigó. Curat del formigó.
Criteri d'amidament de projecte: Superfície mesurada en veritable magnitud des de les cares exteriors dels cèrcols del perímetre, segons documentació gràfica de Projecte, deduint els buits de superfície major de 6 m².
Criteri de mesura d'obra: Es mesurarà, en veritable magnitud, des de les cares exteriors dels cèrcols del perímetre, la superfície realment executada segons especificacions de Projecte, deduint els buits de superfície major de 6 m².

| Codi | Ut | Descripció | Rendiment | Preu | Import |
|---|---|---|---|---|---|
| mt07pha120aa | m² | Semiplaca de formigó pretesat de 6 cm de gruix, 120 a 250 cm d'amplada i 700 cm de longitud, amb 505 a 990 kN d'armadura activa. (material) | 1.000 | 47.70 | 47.70 |
| mt07aco010c | kg | Ferralla elaborada en taller industrial amb acer en barres corrugades, UNE-EN 10080 B 500 S, de varis diàmetres. (material) | 4.000 | 1.60 | 6.40 |
| mt08var050 | kg | Filferro galvanitzat per a lligar, de 1,30 mm de diàmetre. (material) | 0.048 | 1.50 | 0.07 |
| mt10haf010ctns | m³ | Formigó HA-30/F/20/XC2, fabricat en central. (material) | 0.060 | 95.20 | 5.71 |
| mq07gte010c | h | Grua autopropulsada de braç telescòpic amb una capacitat d'elevació de 30 t i 27 m d'altura màxima de treball. (maquinària) | 0.150 | 75.04 | 11.26 |
| op00ciz020 |  | Cisalla per a acer en barres corrugades. | 1.000 | 0.00 | 0.00 |
| op00ata010 |  | Lligadora de ferralla. | 1.000 | 0.00 | 0.00 |
| au00auh010 |  | Cubilot. | 1.000 | 0.00 | 0.00 |
| au00auh040 |  | Vibrador de formigó, elèctric. | 1.000 | 0.00 | 0.00 |
| mo046 | h | Oficial 1ª muntador d'estructura prefabricada de formigó. (mà d'obra) | 0.108 | 28.39 | 3.07 |
| mo093 | h | Ajudant muntador d'estructura prefabricada de formigó. (mà d'obra) | 0.108 | 25.25 | 2.73 |
| mo043 | h | Oficial 1ª ferrallista. (mà d'obra) | 0.058 | 28.39 | 1.65 |
| mo090 | h | Ajudant ferrallista. (mà d'obra) | 0.048 | 25.25 | 1.21 |
| mo045 | h | Oficial 1ª estructurista, en treballs de posada en obra del formigó. (mà d'obra) | 0.016 | 28.39 | 0.45 |
| mo092 | h | Ajudant estructurista, en treballs de posada en obra del formigó. (mà d'obra) | 0.065 | 25.25 | 1.64 |
| % | % | Costos directes complementaris | 2 % | 81.89 | 1.64 |
|  |  | Costos directes |  |  | 83.53 |
