# Envà de plaques de guix laminat i llana mineral. Catàleg ATEDY-AFELMA

- Propietat de l'arxiu: CYPE INGENIEROS, S.A.
- Format: FIEBDC-3/2002
- Divisa: EUR
- Costos indirectes: 3.00 %
- IVA: 21.00 %

## F Façanes i particions

### FB Envà d'entramat autoportant

#### FBY De plaques de guix laminat

**FBY100** m² Envà de plaques de guix laminat i llana mineral. Catàleg ATEDY-AFELMA.
Envà simple de plaques de guix laminat i llana mineral, sistema PYL 78/600(48) LM, catàleg ATEDY-AFELMA, de 78 mm de gruix total, amb nivell de qualitat de l'acabat estàndard (Q2), format per una estructura autoportant de perfils metàl·lics d'acer galvanitzat de 48 mm d'amplada formada per muntants (elements verticals) i canals (elements horitzontals), amb una separació entre muntants de 600 mm i una disposició normal "N"; a la què es cargola una placa de guix laminat A / UNE-EN 520 - 1200 / longitud / 15 / amb les vores longitudinals afinades, Standard "KNAUF" en cada cara i aïllament de panell semirígid de llana de roca volcànica Sonorock Plus "ROCKWOOL", segons UNE-EN 13162, no revestit, de 40 mm d'espessor, resistència tèrmica 1,2 m²K/W, conductivitat tèrmica 0,033 W/(mK), col·locat a l'ànima. Inclús banda acústica de dilatació, autoadhesiva "KNAUF"; fixacions per a l'ancoratge de canals i muntants metàl·lics; cargols per a la fixació de les plaques; pasta i cinta per al tractament de junts.
Criteri de valoració econòmica: El preu inclou la resolució de trobades i punts singulars.
Inclou: Replanteig i traçat en el forjat inferior i en el superior dels envans a realitzar. Col·locació de banda d'estanquitat i canals inferiors, sobre paviment acabat o base de seient. Col·locació de banda d'estanquitat i canals superiors, sota forjats. Col·locació i fixació dels muntants sobre els elements horitzontals. Tall de les plaques. Fixació de les plaques per al tancament d'una de les cares de l'envà. Col·locació dels panells d'aïllament entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020b | m | Banda acústica de dilatació, autoadhesiva, d'escuma de poliuretà de cel·les tancades "KNAUF", de 3,2 mm d'espessor i 50 mm d'amplada, resistència tèrmica 0,10 m²K/W, conductivitat tèrmica 0,032 W/(mK). (material) | 1.200 | 0.25 | 0.30 |
| mt12pfk020b | m | Canal 48/30 "KNAUF" d'acer galvanitzat, segons UNE-EN 14195. (material) | 0.700 | 1.35 | 0.95 |
| mt12pfk010b | m | Muntant 48/35 "KNAUF" d'acer galvanitzat, segons UNE-EN 14195. (material) | 2.000 | 1.63 | 3.26 |
| mt16lrw030lbl | m² | Panell semirígid de llana de roca volcànica Sonorock Plus "ROCKWOOL", segons UNE-EN 13162, no revestit, de 40 mm d'espessor, resistència tèrmica 1,2 m²K/W, conductivitat tèrmica 0,033 W/(mK), Euroclasse A1 de reacció al foc segons UNE-EN 13501-1, densitat 50 kg/m³, capacitat d'absorció d'aigua a curt termini <=1 kg/m², calor específic 840 J/kgK i factor de resistència a la difusió del vapor d'aigua 1. (material) | 1.050 | 7.70 | 8.09 |
| mt12ppk010ab | m² | Placa de guix laminat A / UNE-EN 520 - 1200 / longitud / 15 / amb les vores longitudinals afinades, Standard "KNAUF"; Euroclasse A2-s1, d0 de reacció al foc, segons UNE-EN 13501-1. (material) | 2.100 | 4.92 | 10.33 |
| mt12ptk010cc | U | Cargol autoperforant TN "KNAUF" 3,5x25. (material) | 29.000 | 0.01 | 0.29 |
| mt12psg220 | U | Fixació composta per tac i cargol 5x27. (material) | 1.600 | 0.06 | 0.10 |
| mt12pck010a | m | Cinta microperforada de paper "KNAUF" de 50 mm d'amplada, segons UNE-EN 13963. (material) | 3.200 | 0.04 | 0.13 |
| mt12pik015d | kg | Pasta de material d'unió Perlfix "KNAUF", d'enduriment ràpid (30 minuts), Euroclasse A1 de reacció al foc, segons UNE-EN 13501-1, rang de temperatura de treball de 5 a 30°C, per a aplicació manual, segons UNE-EN 13963. (material) | 0.100 | 0.45 | 0.05 |
| mt12pik010e | kg | Pasta de segellament Jointfiller 24H "KNAUF", Euroclasse A2-s1, d0 de reacció al foc, segons UNE-EN 13501-1, rang de temperatura de treball de 5 a 30°C, per a aplicació manual amb cinta de segellament, segons UNE-EN 13963. (material) | 0.600 | 0.93 | 0.56 |
| op00ato010 |  | Tornavís. | 1.000 | 0.00 | 0.00 |
| op00fre010 |  | Fresadora. | 1.000 | 0.00 | 0.00 |
| mo053 | h | Oficial 1ª muntador de prefabricats interiors. (mà d'obra) | 0.367 | 29.34 | 10.77 |
| mo100 | h | Ajudant muntador de prefabricats interiors. (mà d'obra) | 0.367 | 25.28 | 9.28 |
| % | % | Costos directes complementaris | 2 % | 44.11 | 0.88 |
|  |  | Costos directes |  |  | 44.99 |
