# Llinda de perfil d'acer galvanitzat, en façana de dos fulls

- Propietat de l'arxiu: CYPE INGENIEROS, S.A.
- Format: FIEBDC-3/2002
- Divisa: EUR
- Costos indirectes: 3.00 %
- IVA: 21.00 %

## F Façanes i particions

### FC Llindars, carregadors i calaixos de persianes

#### FCA D'acer

**FCA060** U Llinda de perfil d'acer galvanitzat, en façana de dos fulls.
Llinda de perfil d'acer galvanitzat, de 10+4,8+9,5 cm d'amplada, 22 cm d'altura i 270 cm de longitud, recolzada sobre una capa de morter de ciment, industrial, M-7,5, en façana de dos fulls formada per full interior d'entre 10 i 11,5 cm d'espessor, cambra d'aire d'entre 5 i 6,5 cm d'espessor i full exterior de fins a 12 cm de gruix. Inclús perfil d'acabament de PVC, color a escollir.
Inclou: Neteja i preparació del plànol de suport. Replanteig del nivell de suport de la llinda. Col·locació i fixació provisional de la llinda. Aplomat i anivellació.
Criteri d'amidament de projecte: Nombre d'unitats previstes, segons documentació gràfica de Projecte.
Criteri de mesura d'obra: Es mesurarà el nombre d'unitats realment executades segons especificacions de Projecte.

| Codi | Ut | Descripció | Rendiment | Preu | Import |
|---|---|---|---|---|---|
| mt20dah040mc | U | Perfil d'acer galvanitzat, de 10+4,8+9,5 cm d'amplada, 22 cm d'altura i 270 cm de longitud, per a façana de dos fulls formada per full interior d'entre 10 i 11,5 cm d'espessor, cambra d'aire d'entre 5 i 6,5 cm d'espessor i full exterior de fins a 12 cm de gruix. (material) | 1.000 | 80.79 | 80.79 |
| mt24pfg010 | m | Perfil d'acabament de PVC, color a escollir. (material) | 2.700 | 1.00 | 2.70 |
| mt08aaa010a | m³ | Aigua. (material) | 0.006 | 1.50 | 0.01 |
| mt09mif010da | t | Morter industrial per a obra de paleta, de ciment, color gris, categoria M-7,5 (resistència a compressió 7,5 N/mm²), subministrat en sacs, segons UNE-EN 998-2. (material) | 0.002 | 56.97 | 0.11 |
| mo020 | h | Oficial 1ª construcció. (mà d'obra) | 0.264 | 28.42 | 7.50 |
| mo113 | h | Peó ordinari construcció. (mà d'obra) | 0.504 | 23.81 | 12.00 |
| % | % | Costos directes complementaris | 2 % | 103.11 | 2.06 |
|  |  | Costos directes |  |  | 105.17 |
