# Calaix túnel de persiana enrotllable, de poliestirè expandit

- Propietat de l'arxiu: CYPE INGENIEROS, S.A.
- Format: FIEBDC-3/2002
- Divisa: EUR
- Costos indirectes: 3.00 %
- IVA: 21.00 %

## F Façanes i particions

### FC Llindars, carregadors i calaixos de persianes

#### FCP De poliestirè expandit

**FCP010** U Calaix túnel de persiana enrotllable, de poliestirè expandit.
Calaix túnel de persiana enrotllable de poliestirè expandit (EPS), de 30 kg/m³ de densitat, reforçat amb varetes d'acer, de 28 cm d'amplada, 30 cm d'altura i 100 cm de longitud, per revestir.
Criteri de valoració econòmica: El preu no inclou la llinda. El preu no inclou a persiana. El preu no inclou el revestiment.
Inclou: Neteja i anivellació de la superfície de suport. Replanteig i marcat d'eixos de recolzament en el forat de pas. Col·locació de la caixa de persiana. Anivellació i aplomat.
Criteri d'amidament de projecte: Nombre d'unitats previstes, segons documentació gràfica de Projecte.
Criteri de mesura d'obra: Es mesurarà el nombre d'unitats realment executades segons especificacions de Projecte.

| Codi | Ut | Descripció | Rendiment | Preu | Import |
|---|---|---|---|---|---|
| mt20cap010fa | U | Calaix túnel de persiana enrotllable de poliestirè expandit (EPS), de 30 kg/m³ de densitat, reforçat amb varetes d'acer, de 28 cm d'amplada, 30 cm d'altura i 100 cm de longitud; amb plaques de contenció, testeres, ancoratges, eix, rodaments, tapa de registre inferior i guies. (material) | 1.000 | 97.00 | 97.00 |
| mo011 | h | Oficial 1ª muntador. (mà d'obra) | 0.180 | 29.34 | 5.28 |
| mo080 | h | Ajudant muntador. (mà d'obra) | 0.180 | 25.28 | 4.55 |
| % | % | Costos directes complementaris | 2 % | 106.83 | 2.14 |
|  |  | Costos directes |  |  | 108.97 |
