# Unitat interior d'aire condicionat, de paret

- Propietat de l'arxiu: CYPE INGENIEROS, S.A.
- Format: FIEBDC-3/2002
- Divisa: EUR
- Costos indirectes: 3.00 %
- IVA: 21.00 %

## I Instal·lacions

### IB Sistemes de climatització

#### IBB Sistema VRF (Bosch)

**IBB140** U Unitat interior d'aire condicionat, de paret.
Unitat interior d'aire condicionat, de paret, sistema Bosch 5000 VRF, per a gas R-410A, alimentació monofàsica (230V/50Hz), model HW28-1 "BOSCH", potència frigorífica nominal 2,8 kW (temperatura de bulb sec de l'aire interior 27°C i de l'aire exterior 35°C, temperatura de bulb humit de l'aire interior 19°C), potència calorífica nominal 3,2 kW (temperatura de bulb sec de l'aire interior 20°C i de l'aire exterior 7°C, temperatura de bulb humit de l'aire exterior 6°C), consum elèctric nominal 0,028 kW, pressió sonora 29 dBA, cabal d'aire 525 m³/h, de 290x915x230 mm i 13 kg, amb vàlvula d'expansió electrònica, orientació automàtica de les lamel·les deflectores, filtre i control remot sense fil, model IRC.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42bos090c | U | Unitat interior d'aire condicionat, de paret, sistema Bosch 5000 VRF, per a gas R-410A, alimentació monofàsica (230V/50Hz), model HW28-1 "BOSCH", potència frigorífica nominal 2,8 kW (temperatura de bulb sec de l'aire interior 27°C i de l'aire exterior 35°C, temperatura de bulb humit de l'aire interior 19°C), potència calorífica nominal 3,2 kW (temperatura de bulb sec de l'aire interior 20°C i de l'aire exterior 7°C, temperatura de bulb humit de l'aire exterior 6°C), consum elèctric nominal 0,028 kW, pressió sonora 29 dBA, cabal d'aire 525 m³/h, de 290x915x230 mm i 13 kg, amb vàlvula d'expansió electrònica, orientació automàtica de les lamel·les deflectores, filtre i control remot sense fil, model IRC. (material) | 1.000 | 800.00 | 800.00 |
| mo005 | h | Oficial 1ª instal·lador de climatització. (mà d'obra) | 1.199 | 29.34 | 35.18 |
| mo104 | h | Ajudant instal·lador de climatització. (mà d'obra) | 1.199 | 25.25 | 30.27 |
| % | % | Costos directes complementaris | 2 % | 865.45 | 17.31 |
|  |  | Costos directes |  |  | 882.76 |
