# Conjunt de calderes a gas, de baixa temperatura, de peu, de ferro colat

- Propietat de l'arxiu: CYPE INGENIEROS, S.A.
- Format: FIEBDC-3/2002
- Divisa: EUR
- Costos indirectes: 3.00 %
- IVA: 21.00 %

## I Instal·lacions

### IC Calefacció, refrigeració, climatització i A.C.S.

#### ICG Calderes a gas

**ICG140** U Conjunt de calderes a gas, de baixa temperatura, de peu, de ferro colat.
Conjunt de vuit calderes en cascada, sent la primera una caldera de peu, de baixa temperatura, amb cos de foneria de ferro GL 180M, 3 passos de fums envoltant completament la llar enterament refrigerat per aigua, fort aïllament tèrmic, porta frontal amb possibilitat de gir a esquerra o a dreta, per a cremador pressuritzat de gasoil o gas, potència útil de 40 a 52 kW, pes 227 kg, dimensions 787x600x1111 mm, de 4 elements ensamblats, amb quadre de regulació per a la regulació de la caldera en funció de la temperatura exterior o per a la regulació de la caldera de tipus mestre en instal·lacions amb diverses calderes, amb control per a garantir les condicions de treball de l'equip, sonda de temperatura exterior, i sonda de temperatura per a regulació de la temperatura d'impulsió o retorn de l'aigua, i cadascuna de les altres una caldera de peu, de baixa temperatura, amb cos de foneria de ferro GL 180M, 3 passos de fums envoltant completament la llar enterament refrigerat per aigua, fort aïllament tèrmic, porta frontal amb possibilitat de gir a esquerra o a dreta, per a cremador pressuritzat de gasoil o gas, potència útil de 40 a 52 kW, pes 227 kg, dimensions 787x600x1111 mm, de 4 elements ensamblats, amb quadre de regulació per a la regulació de la caldera de tipus esclau en instal·lacions amb diverses calderes, mòdul estratègic per a l'administració d'un màxim de 4 calderes en cascada. Inclús vàlvula de seguretat, purgadors, piròstat i desguàs a bonera pel buidatge de la caldera i el drenatge de la vàlvula de seguretat, sense incloure el conducte per a evacuació dels productes de la combustió. Totalment muntat, connexionat i posat en marxa per l'empresa instal·ladora per a la comprovació del seu correcte funcionament.
Inclou: Replanteig. Presentació dels elements. Muntatge de la caldera i els seus accessoris. Connexionat amb les xarxes de conducció d'aigua, de gas, de salubritat i elèctrica, i amb el conducte d'evacuació dels productes de la combustió. Posada en marxa.
Criteri d'amidament de projecte: Nombre d'unitats previstes, segons documentació gràfica de Projecte.
Criteri de mesura d'obra: Es mesurarà el nombre d'unitats realment executades segons especificacions de Projecte.

| Codi | Ut | Descripció | Rendiment | Preu | Import |
|---|---|---|---|---|---|
| mt38cbu045ad | U | Caldera de peu, de baixa temperatura, amb cos de foneria de ferro GL 180M, 3 passos de fums envoltant completament la llar enterament refrigerat per aigua, fort aïllament tèrmic, porta frontal amb possibilitat de gir a esquerra o a dreta, per a cremador pressuritzat de gasoil o gas, potència útil de 40 a 52 kW, pes 227 kg, dimensions 787x600x1111 mm, de 4 elements ensamblats, amb quadre de regulació per a la regulació de la caldera en funció de la temperatura exterior o per a la regulació de la caldera de tipus mestre en instal·lacions amb diverses calderes, amb control per a garantir les condicions de treball de l'equip, sonda de temperatura exterior, i sonda de temperatura per a regulació de la temperatura d'impulsió o retorn de l'aigua. (material) | 1.000 | 3534.98 | 3534.98 |
| mt38cbu045ac | U | Caldera de peu, de baixa temperatura, amb cos de foneria de ferro GL 180M, 3 passos de fums envoltant completament la llar enterament refrigerat per aigua, fort aïllament tèrmic, porta frontal amb possibilitat de gir a esquerra o a dreta, per a cremador pressuritzat de gasoil o gas, potència útil de 40 a 52 kW, pes 227 kg, dimensions 787x600x1111 mm, de 4 elements ensamblats, amb quadre de regulació per a la regulació de la caldera de tipus esclau en instal·lacions amb diverses calderes. (material) | 7.000 | 3159.98 | 22119.86 |
| mt38ccg110a | U | Cremador pressuritzat modulant per a gas, de potència màxima 60 kW, amb encesa electrònica. (material) | 8.000 | 1050.00 | 8400.00 |
| mt38cbu702a | U | Mòdul estratègic per a l'administració d'un màxim de 4 calderes en cascada. (material) | 2.000 | 256.43 | 512.86 |
| mt35aia010a | m | Tub corbable de PVC, corrugat, de color negre, de 16 mm de diàmetre nominal, per a canalització encastada en obra de fàbrica (parets i sostres). Resistència a la compressió 320 N, resistència a l'impacte 1 joule, temperatura de treball -5°C fins 60°C, amb grau de protecció IP545 segons UNE 20324, no propagador de la flama. Segons UNE-EN 61386-1 i UNE-EN 61386-22. (material) | 10.000 | 0.37 | 3.70 |
| mt35cun020a | m | Cable unipolar H07Z1-K (AS), sent la seva tensió assignada de 450/750 V, reacció al foc classe Cca-s1a,d1,a1 segons UNE-EN 50575, amb conductor multifilar de coure classe 5 (-K) de 1,5 mm² de secció, amb aïllament de compost termoplàstic a força de poliolefina lliure de halògens amb baixa emissió de fums i gasos corrosius (Z1). Segons UNE 211025. (material) | 20.000 | 0.41 | 8.20 |
| mt37svs010a | U | Vàlvula de seguretat, de llautó, amb rosca de 1/2" de diàmetre, tarada a 3 bar de pressió. (material) | 1.000 | 4.42 | 4.42 |
| mt37sgl020d | U | Purgador automàtic d'aire amb boia i rosca de 1/2" de diàmetre, cos i tapa de llautó, per a una pressió màxima de treball de 10 bar i una temperatura màxima de 110°C. (material) | 2.000 | 8.75 | 17.50 |
| mt38www050 | U | Desguàs a bonera, per al drenatge de la vàlvula de seguretat, compost per 1 m de tub d'acer negre de 1/2" i embut desguàs, inclús accessoris i peces especials. (material) | 1.000 | 15.00 | 15.00 |
| mt38ccg021a | U | Posada en marxa del cremador per a gas. (material) | 1.000 | 150.00 | 150.00 |
| mt38www010 | U | Material auxiliar per instal·lacions de calefacció. (material) | 1.000 | 1.68 | 1.68 |
| mo004 | h | Oficial 1ª calefactor. (mà d'obra) | 5.294 | 29.34 | 155.33 |
| mo103 | h | Ajudant calefactor. (mà d'obra) | 5.294 | 25.25 | 133.67 |
| % | % | Costos directes complementaris | 2 % | 35057.20 | 701.14 |
|  |  | Costos directes |  |  | 35758.34 |
