# Conjunt de calderes a gas, de condensació, de peu, d'acer inoxidable

- Propietat de l'arxiu: CYPE INGENIEROS, S.A.
- Format: FIEBDC-3/2002
- Divisa: EUR
- Costos indirectes: 3.00 %
- IVA: 21.00 %

## I Instal·lacions

### IC Calefacció, refrigeració, climatització i A.C.S.

#### ICG Calderes a gas

**ICG239** U Conjunt de calderes a gas, de condensació, de peu, d'acer inoxidable.
Conjunt de 2 calderes en cascada, sent cadascuna d'elles una caldera de peu, de condensació, amb cos d'acer inoxidable i cremador de mescla prèvia de gas natural i propà amb encesa electrònica, potència útil (80/60°C) 85 kW, potència útil (50/30°C) 91,8 kW, rendiment útil (80/60°C) 97,3%, rendiment útil (50/30°C) 105,5%, rendiment útil (50/30°C) al 30% de la càrrega 108,2%, pes 104 kg, emissió de NOx classe 6, regulació amb sortides per 3 circuits directes de calefacció i A.C.S., entrades per a sondes de temperatura, senyal d'alarma, funció antilegionel·la, tres programacions horàries, possibilitat de control remot des d'un smartphone, tablet o PC amb navegador d'internet i de control de fins a 15 calderes en cascada, i sonda de temperatura exterior. Inclús vàlvula de seguretat, purgadors, piròstat i desguàs a bonera pel buidatge de la caldera i el drenatge de la vàlvula de seguretat, sense incloure el conducte per a evacuació dels productes de la combustió. Totalment muntat, connexionat i provat.
Inclou: Replanteig. Presentació dels elements. Muntatge de la caldera i els seus accessoris. Connexionat amb les xarxes de conducció d'aigua, de gas, de salubritat i elèctrica, i amb el conducte d'evacuació dels productes de la combustió. Posada en marxa.
Criteri d'amidament de projecte: Nombre d'unitats previstes, segons documentació gràfica de Projecte.
Criteri de mesura d'obra: Es mesurarà el nombre d'unitats realment executades segons especificacions de Projecte.

| Codi | Ut | Descripció | Rendiment | Preu | Import |
|---|---|---|---|---|---|
| mt38bax025c | U | Caldera de peu, de condensació, amb cos d'acer inoxidable i cremador de mescla prèvia de gas natural i propà amb encesa electrònica, potència útil (80/60°C) 85 kW, potència útil (50/30°C) 91,8 kW, rendiment útil (80/60°C) 97,3%, rendiment útil (50/30°C) 105,5%, rendiment útil (50/30°C) al 30% de la càrrega 108,2%, pes 104 kg, emissió de NOx classe 6, regulació amb sortides per 3 circuits directes de calefacció i A.C.S., entrades per a sondes de temperatura, senyal d'alarma, funció antilegionel·la, tres programacions horàries, possibilitat de control remot des d'un smartphone, tablet o PC amb navegador d'internet i de control de fins a 15 calderes en cascada, i sonda de temperatura exterior. (material) | 2.000 | 5538.00 | 11076.00 |
| mt37svs010a | U | Vàlvula de seguretat, de llautó, amb rosca de 1/2" de diàmetre, tarada a 3 bar de pressió. (material) | 1.000 | 4.42 | 4.42 |
| mt37sgl020d | U | Purgador automàtic d'aire amb boia i rosca de 1/2" de diàmetre, cos i tapa de llautó, per a una pressió màxima de treball de 10 bar i una temperatura màxima de 110°C. (material) | 2.000 | 8.75 | 17.50 |
| mt38www050 | U | Desguàs a bonera, per al drenatge de la vàlvula de seguretat, compost per 1 m de tub d'acer negre de 1/2" i embut desguàs, inclús accessoris i peces especials. (material) | 1.000 | 15.00 | 15.00 |
| mt38ccg021a | U | Posada en marxa del cremador per a gas. (material) | 1.000 | 150.00 | 150.00 |
| mt38www010 | U | Material auxiliar per instal·lacions de calefacció. (material) | 1.000 | 1.68 | 1.68 |
| mo004 | h | Oficial 1ª calefactor. (mà d'obra) | 4.999 | 29.34 | 146.67 |
| mo103 | h | Ajudant calefactor. (mà d'obra) | 4.999 | 25.25 | 126.22 |
| % | % | Costos directes complementaris | 2 % | 11537.49 | 230.75 |
|  |  | Costos directes |  |  | 11768.24 |
